# Canonada de distribució d'aigua, per a A.C.S

- Propietat de l'arxiu: CYPE Ingenieros S.A.
- Format: FIEBDC-3/2016
- Programa: Generador de precios de la construcción. CYPE Ingenieros, S.A.
- Data: 18/05/2024
- Divisa: EUR
- Costos indirectes: 3 %
- IVA: 21 %

## I Instal·lacions

### IC Calefacció, refrigeració, climatització i A.C.S.

#### ICS Sistemes de conducció d'aigua

**ICS012** m Canonada de distribució d'aigua, per a A.C.S..
Canonada de distribució d'A.C.S. formada per tub multicapa de polipropilè copolímer random resistent a la temperatura/polipropilè copolímer random amb fibra de vidre/polipropilè copolímer random (PP-RCT/PP-R amb fibra de vidre/PP-R), de color verd amb 3 bandes de color vermell, sèrie 3,2, Faser-CT "FITTINGS ESTÁNDAR", de 25 mm de diàmetre exterior i 3,5 mm de gruix, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tof450b | U | Material auxiliar per a muntatge i subjecció a l'obra de les canonades multicapa de polipropilè copolímer random resistent a la temperatura/polipropilè copolímer random amb fibra de vidre/polipropilè copolímer random (PP-RCT/PP-R amb fibra de vidre/PP-R), sèrie 3,2, de 25 mm de diàmetre exterior. (material) | 1 | 0.29 | 0.290 |
| mt37tof050me | m | Tub multicapa de polipropilè copolímer random resistent a la temperatura/polipropilè copolímer random amb fibra de vidre/polipropilè copolímer random (PP-RCT/PP-R amb fibra de vidre/PP-R), de color verd amb 3 bandes de color vermell, sèrie 3,2, Faser-CT "FITTINGS ESTÁNDAR", de 25 mm de diàmetre exterior i 3,5 mm de gruix, segons UNE-EN ISO 15874-2, amb el preu incrementat el 20% en concepte d'accessoris i peces especials. (material) | 1 | 7.21 | 7.210 |
| mt17coe055er | m | Camisa aïllant d'escuma elastomèrica, amb un elevat factor de resistència a la difusió del vapor d'aigua, de 29 mm de diàmetre interior i 33,5 mm de gruix, a força de cautxú sintètic flexible, d'estructura cel·lular tancada. (material) | 1 | 18.59 | 18.590 |
| mt17coe110 | l | Adhesiu per camisa aïllant elastomèrica. (material) | 0.045 | 19.01 | 0.855 |
| mo004 | h | Oficial 1ª calefactor. (mà d'obra) | 0.132 | 29.34 | 3.873 |
| mo103 | h | Ajudant calefactor. (mà d'obra) | 0.132 | 25.25 | 3.333 |
| % | % | Costos directes complementaris | 2 % | 34.151 | 0.683 |
|  |  | Costos directes |  |  | 34.834 |

Residus:
- col·locació: mt37tof050me; factor de residu 0.0274093
- col·locació: mt17coe055er; factor de residu 0.0627639

## Recursos

**mt37tof050me** m Tub multicapa de polipropilè copolímer random resistent a la temperatura/polipropilè copolímer random amb fibra de
Dades tècniques: Cost energètic 22.961 MJ; Emissió de CO2 1.140 kg; Codi LER 17 02 03; Massa de l'element 0.237 kg; Volum 0.000395 m3

**mt17coe055er** m Camisa aïllant d'escuma elastomèrica
Dades tècniques: Cost energètic 7.987 MJ; Emissió de CO2 0.351 kg; Codi LER 17 02 03; Massa de l'element 0.0843 kg; Volum 0.000141 m3
Residus:
- embalatge: re170203 Plàstic. (component de residu); rendiment 0.005 kg; Codi LER 17 02 03; Massa de l'element 1 kg; Volum 0.001667 m3
