# Canonada de distribució d'aigua, per a A.C.S

- Propietat de l'arxiu: CYPE Ingenieros S.A.
- Format: FIEBDC-3/2016
- Programa: Generador de precios de la construcción. CYPE Ingenieros, S.A.
- Data: 18/05/2024
- Divisa: EUR
- Costos indirectes: 3 %
- IVA: 21 %

## I Instal·lacions

### IC Calefacció, refrigeració, climatització i A.C.S.

#### ICS Sistemes de conducció d'aigua

**ICS012** m Canonada de distribució d'aigua, per a A.C.S..
Canonada de distribució d'A.C.S. formada per tub de polietilè reticulat (PE-Xa), sèrie 5, de 32 mm de diàmetre exterior, PN=6 atm i 2,9 mm de gruix, subministrat en rotllos, col·locat superficialment en el interior de l'edifici, amb aïllament mitjançant camisa aïllant flexible d'escuma elastomèrica recoberta amb xapa d'alumini. Inclús material auxiliar para muntatge i subjecció a l'obra, accessoris i peces especials.
Inclou: Replanteig. Col·locació i fixació de canonades, accessoris i peces especials. Col·locació de l'aïllament. Aplicació del revestiment superficial de l'aïllament. Realització de proves de servei.
Criteri d'amidament de projecte: Longitud mesurada segons documentació gràfica de Projecte.
Criteri de mesura d'obra: Es mesurarà la longitud realment executada segons especificacions de Projecte.

| Codi | Ut | Descripció | Rendiment | Preu | Import |
|---|---|---|---|---|---|
| mt37tpu400d | U | Material auxiliar per a muntatge i subjecció a l'obra de les canonades de polietilè reticulat (PE-Xa), sèrie 5, de 32 mm de diàmetre exterior. (material) | 1 | 0.47 | 0.470 |
| mt37tpu010de | m | Tub de polietilè reticulat (PE-Xa), sèrie 5, de 32 mm de diàmetre exterior, PN=6 atm i 2,9 mm de gruix, subministrat en rotllos, segons UNE-EN ISO 15875-2, amb el preu incrementat el 20% en concepte d'accessoris i peces especials. (material) | 1 | 11.4 | 11.400 |
| mt17coe055fs | m | Camisa aïllant d'escuma elastomèrica, amb un elevat factor de resistència a la difusió del vapor d'aigua, de 36 mm de diàmetre interior i 35 mm de gruix, a força de cautxú sintètic flexible, d'estructura cel·lular tancada. (material) | 1 | 20.79 | 20.790 |
| mt17coe110 | l | Adhesiu per camisa aïllant elastomèrica. (material) | 0.055 | 19.01 | 1.046 |
| mt17coe150 | m² | Xapa d'alumini de 0,6 mm d'espessor, col·locada, vorejada, solapada i reblada, per a recobriment de canonades prèviament aïllades. (material) | 0.43 | 43.26 | 18.602 |
| mo004 | h | Oficial 1ª calefactor. (mà d'obra) | 0.153 | 29.34 | 4.489 |
| mo103 | h | Ajudant calefactor. (mà d'obra) | 0.153 | 25.25 | 3.863 |
| % | % | Costos directes complementaris | 2 % | 60.660 | 1.213 |
|  |  | Costos directes |  |  | 61.873 |

Residus:
- col·locació: mt37tpu010de; factor de residu 0.0267738
- col·locació: mt17coe055fs; factor de residu 0.0618659
- col·locació: mt17coe150; factor de residu 0.024

## Recursos

**mt37tpu010de** m Tub de polietilè reticulat (PE-Xa)
Dades tècniques: Cost energètic 24.414 MJ; Emissió de CO2 1.212 kg; Codi LER 17 02 03; Massa de l'element 0.252 kg; Volum 0.00042 m3

**mt17coe055fs** m Camisa aïllant d'escuma elastomèrica
Dades tècniques: Cost energètic 9.689 MJ; Emissió de CO2 0.425 kg; Codi LER 17 02 03; Massa de l'element 0.1029 kg; Volum 0.000172 m3
Residus:
- embalatge: re170203 Plàstic. (component de residu); rendiment 0.006 kg; Codi LER 17 02 03; Massa de l'element 1 kg; Volum 0.001667 m3

**mt17coe150** m² Xapa d'alumini de 0,6 mm d'espessor
Dades tècniques: Cost energètic 183.490 MJ; Emissió de CO2 13.455 kg; Codi LER 17 04 02; Massa de l'element 1.62 kg; Volum 0.00108 m3
Residus:
- embalatge: re170203 Plàstic; rendiment 0.022 kg
