# Canonada de distribució d'aigua, per a A.C.S

- Propietat de l'arxiu: CYPE Ingenieros S.A.
- Format: FIEBDC-3/2016
- Programa: Generador de precios de la construcción. CYPE Ingenieros, S.A.
- Data: 18/05/2024
- Divisa: EUR
- Costos indirectes: 3 %
- IVA: 21 %

## I Instal·lacions

### IC Calefacció, refrigeració, climatització i A.C.S.

#### ICS Sistemes de conducció d'aigua

**ICS012** m Canonada de distribució d'aigua, per a A.C.S..
Canonada de distribució d'A.C.S. formada per tub de polietilè reticulat (PE-Xa), sèrie 5, de 63 mm de diàmetre exterior, PN=6 atm i 5,8 mm de gruix, subministrat en rotllos, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tpu400g | U | Material auxiliar per a muntatge i subjecció a l'obra de les canonades de polietilè reticulat (PE-Xa), sèrie 5, de 63 mm de diàmetre exterior. (material) | 1 | 1.69 | 1.690 |
| mt37tpu010ge | m | Tub de polietilè reticulat (PE-Xa), sèrie 5, de 63 mm de diàmetre exterior, PN=6 atm i 5,8 mm de gruix, subministrat en rotllos, segons UNE-EN ISO 15875-2, amb el preu incrementat el 20% en concepte d'accessoris i peces especials. (material) | 1 | 40.66 | 40.660 |
| mt17coe055kx | m | Camisa aïllant d'escuma elastomèrica, amb un elevat factor de resistència a la difusió del vapor d'aigua, de 65 mm de diàmetre interior i 39,5 mm de gruix, a força de cautxú sintètic flexible, d'estructura cel·lular tancada. (material) | 1 | 36.63 | 36.630 |
| mt17coe110 | l | Adhesiu per camisa aïllant elastomèrica. (material) | 0.118 | 19.01 | 2.243 |
| mo004 | h | Oficial 1ª calefactor. (mà d'obra) | 0.162 | 29.34 | 4.753 |
| mo103 | h | Ajudant calefactor. (mà d'obra) | 0.162 | 25.25 | 4.091 |
| % | % | Costos directes complementaris | 2 % | 90.067 | 1.801 |
|  |  | Costos directes |  |  | 91.868 |

Residus:
- col·locació: mt37tpu010ge; factor de residu 0.0223465
- col·locació: mt17coe055kx; factor de residu 0.0554402

## Recursos

**mt37tpu010ge** m Tub de polietilè reticulat (PE-Xa)
Dades tècniques: Cost energètic 95.911 MJ; Emissió de CO2 4.762 kg; Codi LER 17 02 03; Massa de l'element 0.99 kg; Volum 0.00165 m3

**mt17coe055kx** m Camisa aïllant d'escuma elastomèrica
Dades tècniques: Cost energètic 17.250 MJ; Emissió de CO2 0.757 kg; Codi LER 17 02 03; Massa de l'element 0.184 kg; Volum 0.000307 m3
Residus:
- embalatge: re170203 Plàstic. (component de residu); rendiment 0.009 kg; Codi LER 17 02 03; Massa de l'element 1 kg; Volum 0.001667 m3
