# Canonada de distribució d'aigua, per a A.C.S

- Propietat de l'arxiu: CYPE Ingenieros S.A.
- Format: FIEBDC-3/2016
- Programa: Generador de precios de la construcción. CYPE Ingenieros, S.A.
- Data: 18/05/2024
- Divisa: EUR
- Costos indirectes: 3 %
- IVA: 21 %

## I Instal·lacions

### IC Calefacció, refrigeració, climatització i A.C.S.

#### ICS Sistemes de conducció d'aigua

**ICS012** m Canonada de distribució d'aigua, per a A.C.S..
Canonada de distribució d'A.C.S. formada per tub de polietilè reticulat (PE-Xa) amb barrera d'oxigen (EVOH), de 75 mm de diàmetre exterior i 6,8 mm de gruix, PN=6 atm, color blanc, subministrat en barres, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tpu411h | U | Material auxiliar per a muntatge i subjecció a l'obra de les canonades de polietilè reticulat (PE-Xa) amb barrera d'oxigen (EVOH), de 75 mm de diàmetre exterior, subministrat en barres. (material) | 1 | 3 | 3.000 |
| mt37tpu011he | m | Tub de polietilè reticulat (PE-Xa) amb barrera d'oxigen (EVOH), de 75 mm de diàmetre exterior i 6,8 mm de gruix, PN=6 atm, color blanc, subministrat en barres, segons UNE-EN ISO 15875-2, amb el preu incrementat el 20% en concepte d'accessoris i peces especials. (material) | 1 | 72.1 | 72.100 |
| mt17coe055ly | m | Camisa aïllant d'escuma elastomèrica, amb un elevat factor de resistència a la difusió del vapor d'aigua, de 77 mm de diàmetre interior i 40,5 mm de gruix, a força de cautxú sintètic flexible, d'estructura cel·lular tancada. (material) | 1 | 49.9 | 49.900 |
| mt17coe110 | l | Adhesiu per camisa aïllant elastomèrica. (material) | 0.137 | 19.01 | 2.604 |
| mo004 | h | Oficial 1ª calefactor. (mà d'obra) | 0.162 | 29.34 | 4.753 |
| mo103 | h | Ajudant calefactor. (mà d'obra) | 0.162 | 25.25 | 4.091 |
| % | % | Costos directes complementaris | 2 % | 136.448 | 2.729 |
|  |  | Costos directes |  |  | 139.177 |

Residus:
- col·locació: mt37tpu011he; factor de residu 0.0175903
- col·locació: mt17coe055ly; factor de residu 0.0500508

## Recursos

**mt37tpu011he** m Tub de polietilè reticulat (PE-Xa) amb barrera d'oxigen (EVOH)
Dades tècniques: Cost energètic 134.082 MJ; Emissió de CO2 6.657 kg; Codi LER 17 02 03; Massa de l'element 1.384 kg; Volum 0.002307 m3

**mt17coe055ly** m Camisa aïllant d'escuma elastomèrica
Dades tècniques: Cost energètic 20.435 MJ; Emissió de CO2 0.897 kg; Codi LER 17 02 03; Massa de l'element 0.2165 kg; Volum 0.000361 m3
Residus:
- embalatge: re170203 Plàstic. (component de residu); rendiment 0.012 kg; Codi LER 17 02 03; Massa de l'element 1 kg; Volum 0.001667 m3
