# Canonada para alimentació d'aigua potable, soterrada

- Propietat de l'arxiu: CYPE Ingenieros S.A.
- Format: FIEBDC-3/2016
- Programa: Generador de precios de la construcción. CYPE Ingenieros, S.A.
- Data: 19/05/2024
- Divisa: EUR
- Costos indirectes: 3 %
- IVA: 21 %

## I Instal·lacions

### IF Fontaneria

#### IFB Tubs d'alimentació

**IFB006** m Canonada para alimentació d'aigua potable, soterrada.
Canonada per a alimentació d'aigua potable, soterrada, formada per tub de polibutilè (PB), per a unió amb anell de retenció, sèrie 5, de 32 mm de diàmetre exterior i 2,9 mm de gruix, col·locat sobre llit de sorra de 10 cm de gruix, en el fons de la rasa prèviament excavada, degudament compactada i anivellada amb picó vibrant de guiat manual, reblert lateral compactant fins als ronyons i posterior reblert amb la mateixa sorra fins a 10 cm per sobre de la generatriu superior de la canonada. Inclús accessoris i peces especials.
Criteri de valoració econòmica: El preu no inclou l'excavació ni el replé del extradós.
Inclou: Replanteig i traçat. Eliminació de les terres soltes del fons de l'excavació. Abocat de la sorra en el fons de la rasa. Col·locació de la canonada. Execució del reblert envoltant. Realització de proves de servei.
Criteri d'amidament de projecte: Longitud mesurada segons documentació gràfica de Projecte.
Criteri de mesura d'obra: Es mesurarà la longitud realment executada segons especificacions de Projecte.

| Codi | Ut | Descripció | Rendiment | Preu | Import |
|---|---|---|---|---|---|
| mt01ara010a | m³ | Sorra amb granulometria de 0 a 5 mm de diàmetre, neta. (material) | 0.092 | 14.3 | 1.316 |
| mt37tpt010gg | m | Tub de polibutilè (PB), per a unió amb anell de retenció, sèrie 5, de 32 mm de diàmetre exterior i 2,9 mm de gruix, segons UNE-EN ISO 15876-2, amb el preu incrementat el 30% en concepte d'accessoris i peces especials. (material) | 1 | 9.38 | 9.380 |
| mo020 | h | Oficial 1ª construcció. (mà d'obra) | 0.007 | 28.42 | 0.199 |
| mo113 | h | Peó ordinari construcció. (mà d'obra) | 0.007 | 23.81 | 0.167 |
| mo008 | h | Oficial 1ª lampista. (mà d'obra) | 0.024 | 29.34 | 0.704 |
| mo107 | h | Ajudant lampista. (mà d'obra) | 0.024 | 25.25 | 0.606 |
| % | % | Costos directes complementaris | 2 % | 12.372 | 0.247 |
|  |  | Costos directes |  |  | 12.619 |

Residus:
- col·locació: mt01ara010a Sorra amb granulometria de 0 a 5 mm de diàmetre, neta; factor de residu 0.003
- col·locació: mt37tpt010gg; factor de residu 0.02708

## Recursos

**mt01ara010a** m³ Sorra amb granulometria de 0 a 5 mm de diàmetre, neta
Dades tècniques: Cost energètic 146.250 MJ; Emissió de CO2 7.800 kg; Codi LER 01 04 09; Massa de l'element 1950 kg; Volum 1.21875 m3

**mt37tpt010gg** m Tub de polibutilè (PB)
Dades tècniques: Cost energètic 24.220 MJ; Emissió de CO2 1.203 kg; Codi LER 17 02 03; Massa de l'element 0.25 kg; Volum 0.000417 m3
