# Alimentació d'aigua potable

- Propietat de l'arxiu: CYPE Ingenieros S.A.
- Format: FIEBDC-3/2016
- Programa: Generador de precios de la construcción. CYPE Ingenieros, S.A.
- Data: 18/05/2024
- Divisa: EUR
- Costos indirectes: 3 %
- IVA: 21 %

## I Instal·lacions

### IF Fontaneria

#### IFB Tubs d'alimentació

**IFB010** U Alimentació d'aigua potable.
Alimentació d'aigua potable, de 8 m de longitud, col·locada superficialment i fixada al parament, formada per tub multicapa de polietilè reticulat/alumini/polietilè d'alta densitat (PE-X/Al/PEAD), de 25 mm de diàmetre exterior i 2,5 mm de gruix. Inclús material auxiliar para muntatge i subjecció a l'obra, accessoris i peces especials.
Inclou: Replanteig i traçat. Col·locació i fixació de tub i accessoris. Realització de proves de servei.
Criteri d'amidament de projecte: Nombre d'unitats previstes, segons documentació gràfica de Projecte.
Criteri de mesura d'obra: Es mesurarà el nombre d'unitats realment executades segons especificacions de Projecte.

| Codi | Ut | Descripció | Rendiment | Preu | Import |
|---|---|---|---|---|---|
| mt37tps430c | U | Material auxiliar per a muntatge i subjecció a l'obra de les canonades multicapa de polietilè reticulat/alumini/polietilè d'alta densitat (PE-X/Al/PEAD), de 25 mm de diàmetre exterior. (material) | 8 | 0.16 | 1.280 |
| mt37tps030cg | m | Tub multicapa de polietilè reticulat/alumini/polietilè d'alta densitat (PE-X/Al/PEAD), de 25 mm de diàmetre exterior i 2,5 mm de gruix, segons UNE-EN ISO 21003-1, amb el preu incrementat el 30% en concepte d'accessoris i peces especials. (material) | 8 | 4.12 | 32.960 |
| mo008 | h | Oficial 1ª lampista. (mà d'obra) | 0.384 | 29.34 | 11.267 |
| mo107 | h | Ajudant lampista. (mà d'obra) | 0.384 | 25.25 | 9.696 |
| % | % | Costos directes complementaris | 2 % | 55.203 | 1.104 |
|  |  | Costos directes |  |  | 56.307 |

Residus:
- col·locació: mt37tps030cg; factor de residu 0.0275021

## Recursos

**mt37tps030cg** m Tub multicapa de polietilè reticulat/alumini/polietilè d'alta densitat (PE-X/Al/PEAD)
Dades tècniques: Cost energètic 30.318 MJ; Emissió de CO2 1.396 kg; Codi LER 17 02 03; Massa de l'element 0.235 kg; Volum 0.000392 m3
