# Alimentació d'aigua potable

- Propietat de l'arxiu: CYPE Ingenieros S.A.
- Format: FIEBDC-3/2016
- Programa: Generador de precios de la construcción. CYPE Ingenieros, S.A.
- Data: 18/05/2024
- Divisa: EUR
- Costos indirectes: 3 %
- IVA: 21 %

## I Instal·lacions

### IF Fontaneria

#### IFB Tubs d'alimentació

**IFB010** U Alimentació d'aigua potable.
Alimentació d'aigua potable, de 8 m de longitud, col·locada superficialment i fixada al parament, formada per tub de policlorur de vinil no plastificat (PVC-U), de 32 mm de diàmetre exterior, PN=16 atm i 2,4 mm de gruix, amb extrem atrompetat, per a unió encolada; clau de tall general de comporta de filtre retenidor de residus; aixeta de comprovació i vàlvula de retenció. Inclús material auxiliar para muntatge i subjecció a l'obra, accessoris i peces especials.
Inclou: Replanteig i traçat. Col·locació i fixació de tub i accessoris. Muntatge de la clau de tall general. Col·locació i connexió del filtre. Col·locació i connexió de l'aixeta de comprovació i de la vàlvula de retenció. Realització de proves de servei.
Criteri d'amidament de projecte: Nombre d'unitats previstes, segons documentació gràfica de Projecte.
Criteri de mesura d'obra: Es mesurarà el nombre d'unitats realment executades segons especificacions de Projecte.

| Codi | Ut | Descripció | Rendiment | Preu | Import |
|---|---|---|---|---|---|
| mt37svc010f | U | Vàlvula de comporta de llautó fosa, per roscar, de 1". (material) | 2 | 9.14 | 18.280 |
| mt37www060d | U | Filtre retenidor de residus de llautó, amb tamís d'acer inoxidable amb perforacions de 0,4 mm de diàmetre, amb rosca de 1", per a una pressió màxima de treball de 16 bar i una temperatura màxima de 110°C. (material) | 1 | 9.12 | 9.120 |
| mt37sgl012a | U | Aixeta de comprovació de llautó, per roscar, de 1/2". (material) | 1 | 5.14 | 5.140 |
| mt37svr010c | U | Vàlvula de retenció de llautó per roscar de 1". (material) | 1 | 8.08 | 8.080 |
| mt37tvq011cd | U | Material auxiliar per a muntatge i subjecció a l'obra de les canonades de policlorur de vinil no plastificat (PVC-U), de 32 mm de diàmetre exterior. (material) | 8 | 0.12 | 0.960 |
| mt37tvq010cdg | m | Tub de policlorur de vinil no plastificat (PVC-U), de 32 mm de diàmetre exterior, PN=16 atm i 2,4 mm de gruix, amb extrem atrompetat, per a unió encolada, segons UNE-EN 1452, amb el preu incrementat el 30% en concepte d'accessoris i peces especials. (material) | 8 | 3.12 | 24.960 |
| mo008 | h | Oficial 1ª lampista. (mà d'obra) | 0.755 | 29.34 | 22.152 |
| mo107 | h | Ajudant lampista. (mà d'obra) | 0.755 | 25.25 | 19.064 |
| % | % | Costos directes complementaris | 2 % | 107.756 | 2.155 |
|  |  | Costos directes |  |  | 109.911 |

Residus:
- col·locació: mt37tvq010cdg; factor de residu 0.0275

## Recursos

**mt37svc010f** U Vàlvula de comporta de llautó fosa, per roscar, de 1"
Dades tècniques: Cost energètic 597.419 MJ; Emissió de CO2 40.181 kg
Residus:
- embalatge: re150101 Envasos de paper i cartró. (component de residu); rendiment 0.072 kg; Codi LER 15 01 01; Massa de l'element 1 kg; Volum 0.001333 m3

**mt37www060d** U Filtre retenidor de residus de llautó
Dades tècniques: Cost energètic 563.396 MJ; Emissió de CO2 39.949 kg
Residus:
- embalatge: re150101 Envasos de paper i cartró; rendiment 0.072 kg

**mt37sgl012a** U Aixeta de comprovació de llautó, per roscar, de 1/2"
Dades tècniques: Cost energètic 33.422 MJ; Emissió de CO2 2.303 kg
Residus:
- embalatge: re150101 Envasos de paper i cartró; rendiment 0.072 kg

**mt37svr010c** U Vàlvula de retenció de llautó per roscar de 1"
Dades tècniques: Cost energètic 852.184 MJ; Emissió de CO2 57.291 kg
Residus:
- embalatge: re150101 Envasos de paper i cartró; rendiment 0.072 kg

**mt37tvq010cdg** m Tub de policlorur de vinil no plastificat (PVC-U)
Dades tècniques: Cost energètic 30.033 MJ; Emissió de CO2 1.491 kg; Codi LER 17 02 03; Massa de l'element 0.31 kg; Volum 0.000517 m3
