# Alimentació d'aigua potable

- Propietat de l'arxiu: CYPE Ingenieros S.A.
- Format: FIEBDC-3/2016
- Programa: Generador de precios de la construcción. CYPE Ingenieros, S.A.
- Data: 18/05/2024
- Divisa: EUR
- Costos indirectes: 3 %
- IVA: 21 %

## I Instal·lacions

### IF Fontaneria

#### IFB Tubs d'alimentació

**IFB010** U Alimentació d'aigua potable.
Alimentació d'aigua potable, de 8 m de longitud, col·locada superficialment i fixada al parament, formada per tub de polipropilè copolímer random (PP-R), de color verd amb 4 bandes de color blau, SDR11, sèrie 5, "JIMTEN", de 75 mm de diàmetre exterior i 6,8 mm de gruix; clau de tall general de comporta de filtre retenidor de residus; aixeta de comprovació i vàlvula de retenció, allotjats en fornícula amb marc i tapa de ferro colat dúctil, ferraments de penjar, pany i rebut del marc en buit prèviament preparat per al seu allotjament. Inclús material auxiliar para muntatge i subjecció a l'obra, accessoris i peces especials.
Inclou: Replanteig i traçat. Formació de la fornícula. Col·locació i fixació de tub i accessoris. Muntatge de la clau de tall general. Col·locació i connexió del filtre. Col·locació i connexió de l'aixeta de comprovació i de la vàlvula de retenció. Protecció de la fornícula davant a cops. Col·locació del marc i la tapa. Realització de proves de servei.
Criteri d'amidament de projecte: Nombre d'unitats previstes, segons documentació gràfica de Projecte.
Criteri de mesura d'obra: Es mesurarà el nombre d'unitats realment executades segons especificacions de Projecte.

| Codi | Ut | Descripció | Rendiment | Preu | Import |
|---|---|---|---|---|---|
| mt37svc010r | U | Vàlvula de comporta de llautó fosa, per roscar, de 2 1/2". (material) | 2 | 63.28 | 126.560 |
| mt37www060i | U | Filtre retenidor de residus de llautó, amb tamís d'acer inoxidable amb perforacions de 0,5 mm de diàmetre, amb rosca de 2 1/2", per a una pressió màxima de treball de 16 bar i una temperatura màxima de 110°C. (material) | 1 | 80.31 | 80.310 |
| mt37sgl012a | U | Aixeta de comprovació de llautó, per roscar, de 1/2". (material) | 1 | 5.14 | 5.140 |
| mt37svr010g | U | Vàlvula de retenció de llautó per roscar de 2 1/2". (material) | 1 | 54.18 | 54.180 |
| mt37aar010d | U | Marc i tapa de ferro colat dúctil de 60x60 cm, segons Companyia Subministradora. (material) | 1 | 64.75 | 64.750 |
| mt37tpj400e | U | Material auxiliar per a muntatge i subjecció a l'obra de les canonades de polipropilè copolímer random (PP-R), SDR11, sèrie 5, "JIMTEN", de 75 mm de diàmetre exterior. (material) | 8 | 1.37 | 10.960 |
| mt37tpj010aeg | m | Tub de polipropilè copolímer random (PP-R), de color verd amb 4 bandes de color blau, SDR11, sèrie 5, "JIMTEN", de 75 mm de diàmetre exterior i 6,8 mm de gruix, segons UNE-EN ISO 15874-2, amb el preu incrementat el 30% en concepte d'accessoris i peces especials. (material) | 8 | 35.63 | 285.040 |
| mo020 | h | Oficial 1ª construcció. (mà d'obra) | 0.24 | 28.42 | 6.821 |
| mo113 | h | Peó ordinari construcció. (mà d'obra) | 0.24 | 23.81 | 5.714 |
| mo008 | h | Oficial 1ª lampista. (mà d'obra) | 1.139 | 29.34 | 33.418 |
| mo107 | h | Ajudant lampista. (mà d'obra) | 1.139 | 25.25 | 28.760 |
| % | % | Costos directes complementaris | 2 % | 701.653 | 14.033 |
|  |  | Costos directes |  |  | 715.686 |

Residus:
- col·locació: mt37tpj010aeg; factor de residu 0.023107

## Recursos

**mt37svc010r** U Vàlvula de comporta de llautó fosa, per roscar, de 2 1/2"
Dades tècniques: Cost energètic 1194.799 MJ; Emissió de CO2 80.301 kg
Residus:
- embalatge: re150101 Envasos de paper i cartró. (component de residu); rendiment 0.072 kg; Codi LER 15 01 01; Massa de l'element 1 kg; Volum 0.001333 m3

**mt37www060i** U Filtre retenidor de residus de llautó
Dades tècniques: Cost energètic 1877.895 MJ; Emissió de CO2 133.021 kg
Residus:
- embalatge: re150101 Envasos de paper i cartró; rendiment 0.072 kg

**mt37sgl012a** U Aixeta de comprovació de llautó, per roscar, de 1/2"
Dades tècniques: Cost energètic 33.422 MJ; Emissió de CO2 2.303 kg
Residus:
- embalatge: re150101 Envasos de paper i cartró; rendiment 0.072 kg

**mt37svr010g** U Vàlvula de retenció de llautó per roscar de 2 1/2"
Dades tècniques: Cost energètic 2045.187 MJ; Emissió de CO2 137.413 kg
Residus:
- embalatge: re150101 Envasos de paper i cartró; rendiment 0.072 kg

**mt37aar010d** U Marc i tapa de ferro colat dúctil de 60x60 cm, segons Companyia Subministradora
Dades tècniques: Cost energètic 969.239 MJ; Emissió de CO2 60.461 kg
Residus:
- embalatge: re150101 Envasos de paper i cartró; rendiment 0.072 kg

**mt37tpj010aeg** m Tub de polipropilè copolímer random (PP-R)
Dades tècniques: Cost energètic 137.570 MJ; Emissió de CO2 6.830 kg; Codi LER 17 02 03; Massa de l'element 1.42 kg; Volum 0.002367 m3
