# Alimentació d'aigua potable

- Propietat de l'arxiu: CYPE Ingenieros S.A.
- Format: FIEBDC-3/2016
- Programa: Generador de precios de la construcción. CYPE Ingenieros, S.A.
- Data: 18/05/2024
- Divisa: EUR
- Costos indirectes: 3 %
- IVA: 21 %

## I Instal·lacions

### IF Fontaneria

#### IFB Tubs d'alimentació

**IFB010** U Alimentació d'aigua potable.
Alimentació d'aigua potable, de 8 m de longitud, col·locada superficialment i fixada al parament, formada per tub de polipropilè copolímer random (PP-R), de color verd amb 4 bandes de color blau, SDR11, sèrie 5, "JIMTEN", de 90 mm de diàmetre exterior i 8,2 mm de gruix; clau de tall general de comporta de filtre retenidor de residus; aixeta de comprovació i vàlvula de retenció. Inclús material auxiliar para muntatge i subjecció a l'obra, accessoris i peces especials.
Inclou: Replanteig i traçat. Col·locació i fixació de tub i accessoris. Muntatge de la clau de tall general. Col·locació i connexió del filtre. Col·locació i connexió de l'aixeta de comprovació i de la vàlvula de retenció. Realització de proves de servei.
Criteri d'amidament de projecte: Nombre d'unitats previstes, segons documentació gràfica de Projecte.
Criteri de mesura d'obra: Es mesurarà el nombre d'unitats realment executades segons especificacions de Projecte.

| Codi | Ut | Descripció | Rendiment | Preu | Import |
|---|---|---|---|---|---|
| mt37svc010u | U | Vàlvula de comporta de llautó fosa, per roscar, de 3". (material) | 2 | 79.94 | 159.880 |
| mt37www060k | U | Filtre retenidor de residus de bronze, amb tamís d'acer inoxidable amb perforacions de 0,5 mm de diàmetre, amb rosca de 3", per a una pressió màxima de treball de 16 bar i una temperatura màxima de 110°C. (material) | 1 | 98.76 | 98.760 |
| mt37sgl012a | U | Aixeta de comprovació de llautó, per roscar, de 1/2". (material) | 1 | 5.14 | 5.140 |
| mt37svr010h | U | Vàlvula de retenció de llautó per roscar de 3". (material) | 1 | 76.9 | 76.900 |
| mt37tpj400f | U | Material auxiliar per a muntatge i subjecció a l'obra de les canonades de polipropilè copolímer random (PP-R), SDR11, sèrie 5, "JIMTEN", de 90 mm de diàmetre exterior. (material) | 8 | 1.86 | 14.880 |
| mt37tpj010afg | m | Tub de polipropilè copolímer random (PP-R), de color verd amb 4 bandes de color blau, SDR11, sèrie 5, "JIMTEN", de 90 mm de diàmetre exterior i 8,2 mm de gruix, segons UNE-EN ISO 15874-2, amb el preu incrementat el 30% en concepte d'accessoris i peces especials. (material) | 8 | 48.28 | 386.240 |
| mo008 | h | Oficial 1ª lampista. (mà d'obra) | 1.235 | 29.34 | 36.235 |
| mo107 | h | Ajudant lampista. (mà d'obra) | 1.235 | 25.25 | 31.184 |
| % | % | Costos directes complementaris | 2 % | 809.219 | 16.184 |
|  |  | Costos directes |  |  | 825.403 |

Residus:
- col·locació: mt37tpj010afg; factor de residu 0.0211931

## Recursos

**mt37svc010u** U Vàlvula de comporta de llautó fosa, per roscar, de 3"
Dades tècniques: Cost energètic 1475.919 MJ; Emissió de CO2 99.181 kg
Residus:
- embalatge: re150101 Envasos de paper i cartró. (component de residu); rendiment 0.072 kg; Codi LER 15 01 01; Massa de l'element 1 kg; Volum 0.001333 m3

**mt37www060k** U Filtre retenidor de residus de bronze
Dades tècniques: Cost energètic 1168.039 MJ; Emissió de CO2 47.741 kg
Residus:
- embalatge: re150101 Envasos de paper i cartró; rendiment 0.072 kg

**mt37sgl012a** U Aixeta de comprovació de llautó, per roscar, de 1/2"
Dades tècniques: Cost energètic 33.422 MJ; Emissió de CO2 2.303 kg
Residus:
- embalatge: re150101 Envasos de paper i cartró; rendiment 0.072 kg

**mt37svr010h** U Vàlvula de retenció de llautó per roscar de 3"
Dades tècniques: Cost energètic 2386.045 MJ; Emissió de CO2 160.305 kg
Residus:
- embalatge: re150101 Envasos de paper i cartró; rendiment 0.072 kg

**mt37tpj010afg** m Tub de polipropilè copolímer random (PP-R)
Dades tècniques: Cost energètic 196.666 MJ; Emissió de CO2 9.764 kg; Codi LER 17 02 03; Massa de l'element 2.03 kg; Volum 0.003383 m3
