# Canonada per instal·lació interior, encastada en la paret

- Propietat de l'arxiu: CYPE Ingenieros S.A.
- Format: FIEBDC-3/2016
- Programa: Generador de precios de la construcción. CYPE Ingenieros, S.A.
- Data: 19/05/2024
- Divisa: EUR
- Costos indirectes: 3 %
- IVA: 21 %

## I Instal·lacions

### IF Fontaneria

#### IFI Instal·lació interior

**IFI006** m Canonada per instal·lació interior, encastada en la paret.
Canonada per instal·lació interior, encastada en la paret, formada per tub de policlorur de vinil no plastificat (PVC-U), de 25 mm de diàmetre exterior, PN=16 atm i 1,9 mm de gruix, amb extrem atrompetat, per a unió encolada. Inclús material auxiliar para muntatge i subjecció a l'obra, accessoris i peces especials.
Criteri de valoració econòmica: El preu no inclou les ajudes de paleta per a instal·lacions.
Inclou: Replanteig. Col·locació i fixació de tub i accessoris. Realització de proves de servei.
Criteri d'amidament de projecte: Longitud mesurada segons documentació gràfica de Projecte.
Criteri de mesura d'obra: Es mesurarà la longitud realment executada segons especificacions de Projecte.

| Codi | Ut | Descripció | Rendiment | Preu | Import |
|---|---|---|---|---|---|
| mt37tvq011cc | U | Material auxiliar per a muntatge i subjecció a l'obra de les canonades de policlorur de vinil no plastificat (PVC-U), de 25 mm de diàmetre exterior. (material) | 0.4 | 0.08 | 0.032 |
| mt37tvq010ccc | m | Tub de policlorur de vinil no plastificat (PVC-U), de 25 mm de diàmetre exterior, PN=16 atm i 1,9 mm de gruix, amb extrem atrompetat, per a unió encolada, segons UNE-EN 1452, amb el preu incrementat el 10% en concepte d'accessoris i peces especials. (material) | 1 | 1.65 | 1.650 |
| mo008 | h | Oficial 1ª lampista. (mà d'obra) | 0.072 | 29.34 | 2.112 |
| mo107 | h | Ajudant lampista. (mà d'obra) | 0.072 | 25.25 | 1.818 |
| % | % | Costos directes complementaris | 2 % | 5.612 | 0.112 |
|  |  | Costos directes |  |  | 5.724 |

Residus:
- col·locació: mt37tvq010ccc; factor de residu 0.0275

## Recursos

**mt37tvq010ccc** m Tub de policlorur de vinil no plastificat (PVC-U)
Dades tècniques: Cost energètic 18.407 MJ; Emissió de CO2 0.914 kg; Codi LER 17 02 03; Massa de l'element 0.19 kg; Volum 0.000317 m3
