# Instal·lació interior per a bany petit

- Propietat de l'arxiu: CYPE Ingenieros S.A.
- Format: FIEBDC-3/2016
- Programa: Generador de precios de la construcción. CYPE Ingenieros, S.A.
- Data: 16/05/2024
- Divisa: EUR
- Costos indirectes: 3 %
- IVA: 21 %

## I Instal·lacions

### IF Fontaneria

#### IFI Instal·lació interior

**IFI010** U Instal·lació interior per a bany petit.
Instal·lació interior de fontaneria per bany petit amb dotació per: vàter, lavabo senzill, realitzada amb tub de polibutilè (PB), per a unió per anell de retenció, per la xarxa d'aigua freda i calenta que connecta la derivació particular o una de les seves ramificacions amb cadascun dels aparells sanitaris, amb els diàmetres necessaris per cada punt de servei. Inclús claus de pas de cambra humida per al tall del subministrament d'aigua, de polibutilè (PB), material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tpt400b | U | Material auxiliar per a muntatge i subjecció a l'obra de les canonades de polibutilè (PB), de 16 mm de diàmetre exterior. (material) | 8.1 | 0.12 | 0.972 |
| mt37tpt010bg | m | Tub de polibutilè (PB), per a unió amb anell de retenció, sèrie 4, de 16 mm de diàmetre exterior i 1,8 mm de gruix, segons UNE-EN ISO 15876-2, amb el preu incrementat el 30% en concepte d'accessoris i peces especials. (material) | 8.1 | 3.03 | 24.543 |
| mt37tpt400c | U | Material auxiliar per a muntatge i subjecció a l'obra de les canonades de polibutilè (PB), de 20 mm de diàmetre exterior. (material) | 15 | 0.18 | 2.700 |
| mt37tpt010cg | m | Tub de polibutilè (PB), per a unió amb anell de retenció, sèrie 4, de 20 mm de diàmetre exterior i 2,3 mm de gruix, segons UNE-EN ISO 15876-2, amb el preu incrementat el 30% en concepte d'accessoris i peces especials. (material) | 15 | 4.55 | 68.250 |
| mt37avu022b | U | Vàlvula d'esfera, de llautó, de 20 mm de diàmetre. (material) | 2 | 28.3 | 56.600 |
| mo008 | h | Oficial 1ª lampista. (mà d'obra) | 3.877 | 29.34 | 113.751 |
| mo107 | h | Ajudant lampista. (mà d'obra) | 3.877 | 25.25 | 97.894 |
| % | % | Costos directes complementaris | 2 % | 364.710 | 7.294 |
|  |  | Costos directes |  |  | 372.004 |

Residus:
- col·locació: mt37tpt010bg; factor de residu 0.0275
- col·locació: mt37tpt010cg; factor de residu 0.0275

## Recursos

**mt37tpt010bg** m Tub de polibutilè (PB)
Dades tècniques: Cost energètic 6.782 MJ; Emissió de CO2 0.337 kg; Codi LER 17 02 03; Massa de l'element 0.07 kg; Volum 0.000117 m3

**mt37tpt010cg** m Tub de polibutilè (PB)
Dades tècniques: Cost energètic 11.626 MJ; Emissió de CO2 0.577 kg; Codi LER 17 02 03; Massa de l'element 0.12 kg; Volum 0.0002 m3

**mt37avu022b** U Vàlvula d'esfera, de llautó, de 20 mm de diàmetre
Dades tècniques: Cost energètic 720.409 MJ; Emissió de CO2 48.441 kg
Residus:
- embalatge: re150101 Envasos de paper i cartró. (component de residu); rendiment 0.072 kg; Codi LER 15 01 01; Massa de l'element 1 kg; Volum 0.001333 m3
