# Instal·lació interior per a bany petit

- Propietat de l'arxiu: CYPE Ingenieros S.A.
- Format: FIEBDC-3/2016
- Programa: Generador de precios de la construcción. CYPE Ingenieros, S.A.
- Data: 15/05/2024
- Divisa: EUR
- Costos indirectes: 3 %
- IVA: 21 %

## I Instal·lacions

### IF Fontaneria

#### IFI Instal·lació interior

**IFI010** U Instal·lació interior per a bany petit.
Instal·lació interior de fontaneria per bany petit amb dotació per: vàter, lavabo senzill, realitzada amb tub d'acer galvanitzat estirat sense soldadura, per la xarxa d'aigua freda i calenta que connecta la derivació particular o una de les seves ramificacions amb cadascun dels aparells sanitaris, amb els diàmetres necessaris per cada punt de servei. Inclús claus de pas de cambra humida per al tall del subministrament d'aigua, de seient pla, en muntatge encastat, material auxiliar para muntatge i subjecció a l'obra, derivació particular, protecció contra la corrosió per agents externs, mitjançant tub corrugat de PP, accessoris de derivacions.
Criteri de valoració econòmica: El preu no inclou les ajudes de paleta per a instal·lacions.
Inclou: Replanteig. Col·locació de la protecció de les canonades. Col·locació i fixació de canonades i claus. Realització de proves de servei.
Criteri d'amidament de projecte: Nombre d'unitats previstes, segons documentació gràfica de Projecte.
Criteri de mesura d'obra: Es mesurarà el nombre d'unitats realment executades segons especificacions de Projecte.

| Codi | Ut | Descripció | Rendiment | Preu | Import |
|---|---|---|---|---|---|
| mt08tag400b | U | Material auxiliar per a muntatge i subjecció a l'obra de les canonades d'acer galvanitzat, de 1/2" DN 15 mm. (material) | 8.1 | 0.39 | 3.159 |
| mt08tag015bg | m | Tub d'acer galvanitzat estirat sense soldadura, sèrie M, de 1/2" DN 15 mm de diàmetre i 2,6 mm de gruix, segons UNE-EN 10255, amb el preu incrementat el 30% en concepte d'accessoris i peces especials. (material) | 8.1 | 10.01 | 81.081 |
| mt37wwt010d | m | Tub flexible corrugat de polipropilè, de 19 mm de diàmetre, temperatura de treball de fins 100°C, per a senyalització i protecció mecànica i contra els agents externs com a guix, ciment, calç, etc., de les canonades de conducció per a aigua freda i A.C.S. (material) | 8.505 | 0.54 | 4.593 |
| mt08tag400c | U | Material auxiliar per a muntatge i subjecció a l'obra de les canonades d'acer galvanitzat, de 3/4" DN 20 mm. (material) | 15 | 0.47 | 7.050 |
| mt08tag015cg | m | Tub d'acer galvanitzat estirat sense soldadura, sèrie M, de 3/4" DN 20 mm de diàmetre i 2,6 mm de gruix, segons UNE-EN 10255, amb el preu incrementat el 30% en concepte d'accessoris i peces especials. (material) | 15 | 12.32 | 184.800 |
| mt37wwt010e | m | Tub flexible corrugat de polipropilè, de 23 mm de diàmetre, temperatura de treball de fins 100°C, per a senyalització i protecció mecànica i contra els agents externs com a guix, ciment, calç, etc., de les canonades de conducció per a aigua freda i A.C.S. (material) | 15.75 | 0.68 | 10.710 |
| mt37sva010a | U | Aixeta de pas per encastar, de seient pla, de 3/4" de diàmetre, qualitat bàsica. (material) | 2 | 12.92 | 25.840 |
| mo008 | h | Oficial 1ª lampista. (mà d'obra) | 6.923 | 29.34 | 203.121 |
| mo107 | h | Ajudant lampista. (mà d'obra) | 6.923 | 25.25 | 174.806 |
| % | % | Costos directes complementaris | 2 % | 695.160 | 13.903 |
|  |  | Costos directes |  |  | 709.063 |

Residus:
- col·locació: mt08tag015bg; factor de residu 0.0330711
- col·locació: mt08tag015cg; factor de residu 0.032741

## Recursos

**mt08tag015bg** m Tub d'acer galvanitzat estirat sense soldadura
Dades tècniques: Cost energètic 32.158 MJ; Emissió de CO2 3.092 kg; Codi LER 17 04 05; Massa de l'element 1.21 kg; Volum 0.000576 m3
Residus:
- embalatge: re170201 Fusta. (component de residu); rendiment 0.011 kg; Codi LER 17 02 01; Massa de l'element 1 kg; Volum 0.000909 m3
- embalatge: re170203 Plàstic. (component de residu); rendiment 0.003 kg; Codi LER 17 02 03; Massa de l'element 1 kg; Volum 0.001667 m3

**mt08tag015cg** m Tub d'acer galvanitzat estirat sense soldadura
Dades tècniques: Cost energètic 40.947 MJ; Emissió de CO2 3.987 kg; Codi LER 17 04 05; Massa de l'element 1.56 kg; Volum 0.000743 m3
Residus:
- embalatge: re170201 Fusta; rendiment 0.011 kg
- embalatge: re170203 Plàstic; rendiment 0.003 kg

**mt37sva010a** U Aixeta de pas per encastar, de seient pla, de 3/4" de diàmetre, qualitat bàsica
Dades tècniques: Cost energètic 511.326 MJ; Emissió de CO2 34.399 kg
Residus:
- embalatge: re150101 Envasos de paper i cartró. (component de residu); rendiment 0.072 kg; Codi LER 15 01 01; Massa de l'element 1 kg; Volum 0.001333 m3
