# Instal·lació interior per a cuina

- Propietat de l'arxiu: CYPE Ingenieros S.A.
- Format: FIEBDC-3/2016
- Programa: Generador de precios de la construcción. CYPE Ingenieros, S.A.
- Data: 21/05/2024
- Divisa: EUR
- Costos indirectes: 3 %
- IVA: 21 %

## I Instal·lacions

### IF Fontaneria

#### IFI Instal·lació interior

**IFI012** U Instal·lació interior per a cuina.
Instal·lació interior de fontaneria per cuina amb dotació per: aigüera, presa i aixeta de pas per rentavaixelles, realitzada amb tub de polietilè reticulat/alumini/polietilè (PE-X/Al/PE), per la xarxa d'aigua freda i calenta que connecta la derivació particular o una de les seves ramificacions amb cadascun dels aparells sanitaris, amb els diàmetres necessaris per cada punt de servei. Inclús claus de pas de cambra humida per al tall del subministrament d'aigua, metàl·liques, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tmc406a | U | Material auxiliar per a muntatge i subjecció a l'obra de les canonades multicapa de polietilè reticulat/alumini/polietilè (PE-X/Al/PE), de 16 mm de diàmetre exterior. (material) | 8.1 | 0.07 | 0.567 |
| mt37tmc026ag | m | Tub multicapa de polietilè reticulat/alumini/polietilè (PE-X/Al/PE), de 16 mm de diàmetre exterior i 2 mm de gruix, segons UNE-EN ISO 21003-1, amb el preu incrementat el 30% en concepte d'accessoris i peces especials. (material) | 8.1 | 1.84 | 14.904 |
| mt37tmc406b | U | Material auxiliar per a muntatge i subjecció a l'obra de les canonades multicapa de polietilè reticulat/alumini/polietilè (PE-X/Al/PE), de 20 mm de diàmetre exterior. (material) | 11 | 0.11 | 1.210 |
| mt37tmc026bg | m | Tub multicapa de polietilè reticulat/alumini/polietilè (PE-X/Al/PE), de 20 mm de diàmetre exterior i 2 mm de gruix, segons UNE-EN ISO 21003-1, amb el preu incrementat el 30% en concepte d'accessoris i peces especials. (material) | 11 | 2.74 | 30.140 |
| mt37avu022b | U | Vàlvula d'esfera, de llautó, de 20 mm de diàmetre. (material) | 2 | 28.3 | 56.600 |
| mt31gcg070a | U | Aixeta de pas per rentadora o rentavaixelles, per roscar, gamma bàsica, de 1/2" de diàmetre. (material) | 1 | 25.61 | 25.610 |
| mo008 | h | Oficial 1ª lampista. (mà d'obra) | 4.465 | 29.34 | 131.003 |
| mo107 | h | Ajudant lampista. (mà d'obra) | 4.465 | 25.25 | 112.741 |
| % | % | Costos directes complementaris | 2 % | 372.775 | 7.456 |
|  |  | Costos directes |  |  | 380.231 |

Residus:
- col·locació: mt37tmc026ag; factor de residu 0.0275045
- col·locació: mt37tmc026bg; factor de residu 0.0275035

## Recursos

**mt37tmc026ag** m Tub multicapa de polietilè reticulat/alumini/polietilè (PE-X/Al/PE)
Dades tècniques: Cost energètic 14.320 MJ; Emissió de CO2 0.660 kg; Codi LER 17 02 03; Massa de l'element 0.111 kg; Volum 0.000185 m3

**mt37tmc026bg** m Tub multicapa de polietilè reticulat/alumini/polietilè (PE-X/Al/PE)
Dades tècniques: Cost energètic 18.449 MJ; Emissió de CO2 0.850 kg; Codi LER 17 02 03; Massa de l'element 0.143 kg; Volum 0.000238 m3

**mt37avu022b** U Vàlvula d'esfera, de llautó, de 20 mm de diàmetre
Dades tècniques: Cost energètic 720.409 MJ; Emissió de CO2 48.441 kg
Residus:
- embalatge: re150101 Envasos de paper i cartró. (component de residu); rendiment 0.072 kg; Codi LER 15 01 01; Massa de l'element 1 kg; Volum 0.001333 m3
