# Instal·lació interior per a usos complementaris

- Propietat de l'arxiu: CYPE Ingenieros S.A.
- Format: FIEBDC-3/2016
- Programa: Generador de precios de la construcción. CYPE Ingenieros, S.A.
- Data: 18/05/2024
- Divisa: EUR
- Costos indirectes: 3 %
- IVA: 21 %

## I Instal·lacions

### IF Fontaneria

#### IFI Instal·lació interior

**IFI014** U Instal·lació interior per a usos complementaris.
Instal·lació interior de fontaneria per usos complementaris amb dotació per: safareig, realitzada amb tub de de policlorur de vinil clorat (PVC-C), HTA "JIMTEN", per la xarxa d'aigua freda i calenta que connecta la derivació particular o una de les seves ramificacions amb cadascun dels aparells sanitaris, amb els diàmetres necessaris per cada punt de servei. Inclús claus de pas de cambra humida per al tall del subministrament d'aigua, de seient pla, en muntatge encastat, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tvj400k | U | Material auxiliar per a muntatge i subjecció a l'obra de les canonades de policlorur de vinil clorat (PVC-C), HTA "JIMTEN", de 20 mm de diàmetre exterior. (material) | 25.4 | 0.5 | 12.700 |
| mt37tvj010Ag | m | Tub de policlorur de vinil clorat (PVC-C), HTA "JIMTEN", de 20 mm de diàmetre exterior, PN=25 bar i 2,3 mm de gruix, segons UNE-EN ISO 15877-2, amb el preu incrementat el 30% en concepte d'accessoris i peces especials. (material) | 25.4 | 12.91 | 327.914 |
| mt37sva010a | U | Aixeta de pas per encastar, de seient pla, de 3/4" de diàmetre, qualitat bàsica. (material) | 2 | 12.92 | 25.840 |
| mo008 | h | Oficial 1ª lampista. (mà d'obra) | 5.938 | 29.34 | 174.221 |
| mo107 | h | Ajudant lampista. (mà d'obra) | 5.938 | 25.25 | 149.935 |
| % | % | Costos directes complementaris | 2 % | 690.610 | 13.812 |
|  |  | Costos directes |  |  | 704.422 |

Residus:
- col·locació: mt37tvj010Ag; factor de residu 0.0265444

## Recursos

**mt37tvj010Ag** m Tub de policlorur de vinil clorat (PVC-C)
Dades tècniques: Cost energètic 17.438 MJ; Emissió de CO2 0.866 kg; Codi LER 17 02 03; Massa de l'element 0.18 kg; Volum 0.0003 m3

**mt37sva010a** U Aixeta de pas per encastar, de seient pla, de 3/4" de diàmetre, qualitat bàsica
Dades tècniques: Cost energètic 511.326 MJ; Emissió de CO2 34.399 kg
Residus:
- embalatge: re150101 Envasos de paper i cartró. (component de residu); rendiment 0.072 kg; Codi LER 15 01 01; Massa de l'element 1 kg; Volum 0.001333 m3
