# Instal·lació interior per a usos complementaris

- Propietat de l'arxiu: CYPE Ingenieros S.A.
- Format: FIEBDC-3/2016
- Programa: Generador de precios de la construcción. CYPE Ingenieros, S.A.
- Data: 18/05/2024
- Divisa: EUR
- Costos indirectes: 3 %
- IVA: 21 %

## I Instal·lacions

### IF Fontaneria

#### IFI Instal·lació interior

**IFI014** U Instal·lació interior per a usos complementaris.
Instal·lació interior de fontaneria per usos complementaris amb dotació per: safareig, realitzada amb tub de polipropilè copolímer random (PP-R), de color verd, SDR7,4, sèrie 3,2, "JIMTEN", per la xarxa d'aigua freda i calenta que connecta la derivació particular o una de les seves ramificacions amb cadascun dels aparells sanitaris, amb els diàmetres necessaris per cada punt de servei. Inclús claus de pas de cambra humida per al tall del subministrament d'aigua, de polipropilè copolímer random (PP-R), material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tpj400i | U | Material auxiliar per a muntatge i subjecció a l'obra de les canonades de polipropilè copolímer random (PP-R), SDR7,4, sèrie 3,2, "JIMTEN", de 20 mm de diàmetre exterior. (material) | 25.4 | 0.12 | 3.048 |
| mt37tpj010big | m | Tub de polipropilè copolímer random (PP-R), de color verd, SDR7,4, sèrie 3,2, "JIMTEN", de 20 mm de diàmetre exterior i 2,8 mm de gruix, segons UNE-EN ISO 15874-2, amb el preu incrementat el 30% en concepte d'accessoris i peces especials. (material) | 25.4 | 3.2 | 81.280 |
| mt37avj020a | U | Vàlvula de seient de polipropilè copolímer random (PP-R), "JIMTEN", de 20 mm de diàmetre, amb maneta de 90 mm d'altura i embellidor cromat. (material) | 2 | 37.76 | 75.520 |
| mo008 | h | Oficial 1ª lampista. (mà d'obra) | 5.938 | 29.34 | 174.221 |
| mo107 | h | Ajudant lampista. (mà d'obra) | 5.938 | 25.25 | 149.935 |
| % | % | Costos directes complementaris | 2 % | 484.004 | 9.680 |
|  |  | Costos directes |  |  | 493.684 |

Residus:
- col·locació: mt37tpj010big; factor de residu 0.0275
- col·locació: mt37avj020a; factor de residu 0.023248

## Recursos

**mt37tpj010big** m Tub de polipropilè copolímer random (PP-R)
Dades tècniques: Cost energètic 15.501 MJ; Emissió de CO2 0.770 kg; Codi LER 17 02 03; Massa de l'element 0.16 kg; Volum 0.000267 m3

**mt37avj020a** U Vàlvula de seient de polipropilè copolímer random (PP-R)
Dades tècniques: Cost energètic 12.130 MJ; Emissió de CO2 0.633 kg; Codi LER 17 02 03; Massa de l'element 0.125 kg; Volum 0.000208 m3
Residus:
- embalatge: re150101 Envasos de paper i cartró. (component de residu); rendiment 0.038 kg; Codi LER 15 01 01; Massa de l'element 1 kg; Volum 0.001333 m3
