# Canonada per a muntant, col·locada superficialment

- Propietat de l'arxiu: CYPE Ingenieros S.A.
- Format: FIEBDC-3/2016
- Programa: Generador de precios de la construcción. CYPE Ingenieros, S.A.
- Data: 19/05/2024
- Divisa: EUR
- Costos indirectes: 3 %
- IVA: 21 %

## I Instal·lacions

### IF Fontaneria

#### IFM Muntants

**IFM005** m Canonada per a muntant, col·locada superficialment.
Canonada per a muntant de fontaneria, col·locada superficialment i fixada al parament, formada per tub de polietilè reticulat (PE-Xa), sèrie 5, de 90 mm de diàmetre exterior, PN=6 atm i 8,2 mm de gruix, subministrat en barres. Inclús material auxiliar para muntatge i subjecció a l'obra, accessoris i peces especials.
Inclou: Replanteig. Col·locació i fixació de tubs, accessoris i peces especials. Realització de proves de servei.
Criteri d'amidament de projecte: Longitud mesurada segons documentació gràfica de Projecte.
Criteri de mesura d'obra: Es mesurarà la longitud realment executada segons especificacions de Projecte.

| Codi | Ut | Descripció | Rendiment | Preu | Import |
|---|---|---|---|---|---|
| mt37tpu399i | U | Material auxiliar per a muntatge i subjecció a l'obra de les canonades de polietilè reticulat (PE-Xa), sèrie 5, de 90 mm de diàmetre exterior, subministrat en barres. (material) | 1 | 3.85 | 3.850 |
| mt37tpu009id | m | Tub de polietilè reticulat (PE-Xa), sèrie 5, de 90 mm de diàmetre exterior, PN=6 atm i 8,2 mm de gruix, subministrat en barres, segons UNE-EN ISO 15875-2, amb el preu incrementat el 15% en concepte d'accessoris i peces especials. (material) | 1 | 88.47 | 88.470 |
| mo008 | h | Oficial 1ª lampista. (mà d'obra) | 0.132 | 29.34 | 3.873 |
| mo107 | h | Ajudant lampista. (mà d'obra) | 0.132 | 25.25 | 3.333 |
| % | % | Costos directes complementaris | 2 % | 99.526 | 1.991 |
|  |  | Costos directes |  |  | 101.517 |

Residus:
- col·locació: mt37tpu009id; factor de residu 0.0165

## Recursos

**mt37tpu009id** m Tub de polietilè reticulat (PE-Xa)
Dades tècniques: Cost energètic 193.954 MJ; Emissió de CO2 9.630 kg; Codi LER 17 02 03; Massa de l'element 2.002 kg; Volum 0.003337 m3
