# Canonada per a muntant, col·locada superficialment

- Propietat de l'arxiu: CYPE Ingenieros S.A.
- Format: FIEBDC-3/2016
- Programa: Generador de precios de la construcción. CYPE Ingenieros, S.A.
- Data: 19/05/2024
- Divisa: EUR
- Costos indirectes: 3 %
- IVA: 21 %

## I Instal·lacions

### IF Fontaneria

#### IFM Muntants

**IFM005** m Canonada per a muntant, col·locada superficialment.
Canonada per a muntant de fontaneria, col·locada superficialment i fixada al parament, formada per tub de polibutilè (PB), per a unió amb anell de retenció, sèrie 4, de 20 mm de diàmetre exterior i 2,3 mm de gruix. Inclús material auxiliar para muntatge i subjecció a l'obra, accessoris i peces especials.
Inclou: Replanteig. Col·locació i fixació de tubs, accessoris i peces especials. Realització de proves de servei.
Criteri d'amidament de projecte: Longitud mesurada segons documentació gràfica de Projecte.
Criteri de mesura d'obra: Es mesurarà la longitud realment executada segons especificacions de Projecte.

| Codi | Ut | Descripció | Rendiment | Preu | Import |
|---|---|---|---|---|---|
| mt37tpt400c | U | Material auxiliar per a muntatge i subjecció a l'obra de les canonades de polibutilè (PB), de 20 mm de diàmetre exterior. (material) | 1 | 0.18 | 0.180 |
| mt37tpt010cd | m | Tub de polibutilè (PB), per a unió amb anell de retenció, sèrie 4, de 20 mm de diàmetre exterior i 2,3 mm de gruix, segons UNE-EN ISO 15876-2, amb el preu incrementat el 15% en concepte d'accessoris i peces especials. (material) | 1 | 4.03 | 4.030 |
| mo008 | h | Oficial 1ª lampista. (mà d'obra) | 0.024 | 29.34 | 0.704 |
| mo107 | h | Ajudant lampista. (mà d'obra) | 0.024 | 25.25 | 0.606 |
| % | % | Costos directes complementaris | 2 % | 5.520 | 0.110 |
|  |  | Costos directes |  |  | 5.630 |

Residus:
- col·locació: mt37tpt010cd; factor de residu 0.0275

## Recursos

**mt37tpt010cd** m Tub de polibutilè (PB)
Dades tècniques: Cost energètic 11.626 MJ; Emissió de CO2 0.577 kg; Codi LER 17 02 03; Massa de l'element 0.12 kg; Volum 0.0002 m3
