# Canonada per a muntant, encastada en la paret

- Propietat de l'arxiu: CYPE Ingenieros S.A.
- Format: FIEBDC-3/2016
- Programa: Generador de precios de la construcción. CYPE Ingenieros, S.A.
- Data: 18/05/2024
- Divisa: EUR
- Costos indirectes: 3 %
- IVA: 21 %

## I Instal·lacions

### IF Fontaneria

#### IFM Muntants

**IFM006** m Canonada per a muntant, encastada en la paret.
Canonada per a muntant de fontaneria, encastada en la paret, formada per tub de coure rígid amb paret de 1 mm de gruix i 20/22 mm de diàmetre. Inclús material auxiliar para muntatge i subjecció a l'obra, accessoris i peces especials.
Criteri de valoració econòmica: El preu no inclou les ajudes de paleta per a instal·lacions.
Inclou: Replanteig. Col·locació i fixació de tubs, accessoris i peces especials. Realització de proves de servei.
Criteri d'amidament de projecte: Longitud mesurada segons documentació gràfica de Projecte.
Criteri de mesura d'obra: Es mesurarà la longitud realment executada segons especificacions de Projecte.

| Codi | Ut | Descripció | Rendiment | Preu | Import |
|---|---|---|---|---|---|
| mt37tca400d | U | Material auxiliar per a muntatge i subjecció a l'obra de les canonades de coure rígid, de 20/22 mm de diàmetre. (material) | 0.4 | 0.36 | 0.144 |
| mt37tca010dd | m | Tub de coure rígid amb paret de 1 mm de gruix i 20/22 mm de diàmetre, segons UNE-EN 1057, amb el preu incrementat el 15% en concepte d'accessoris i peces especials. (material) | 1 | 8.37 | 8.370 |
| mt37wwt010e | m | Tub flexible corrugat de polipropilè, de 23 mm de diàmetre, temperatura de treball de fins 100°C, per a senyalització i protecció mecànica i contra els agents externs com a guix, ciment, calç, etc., de les canonades de conducció per a aigua freda i A.C.S. (material) | 1 | 0.68 | 0.680 |
| mo008 | h | Oficial 1ª lampista. (mà d'obra) | 0.216 | 29.34 | 6.337 |
| mo107 | h | Ajudant lampista. (mà d'obra) | 0.216 | 25.25 | 5.454 |
| % | % | Costos directes complementaris | 2 % | 20.985 | 0.420 |
|  |  | Costos directes |  |  | 21.405 |

Residus:
- col·locació: mt37tca010dd; factor de residu 0.0403424

## Recursos

**mt37tca010dd** m Tub de coure rígid amb paret de 1 mm de gruix i 20/22 mm de diàmetre
Dades tècniques: Cost energètic 21.747 MJ; Emissió de CO2 0.419 kg; Codi LER 17 04 01; Massa de l'element 0.59 kg; Volum 0.000393 m3
