# Muntant

- Propietat de l'arxiu: CYPE Ingenieros S.A.
- Format: FIEBDC-3/2016
- Programa: Generador de precios de la construcción. CYPE Ingenieros, S.A.
- Data: 17/05/2024
- Divisa: EUR
- Costos indirectes: 3 %
- IVA: 21 %

## I Instal·lacions

### IF Fontaneria

#### IFM Muntants

**IFM010** U Muntant.
Muntant de 12 m de longitud, col·locat superficialment i fixat al parament, format per tub d'acer galvanitzat estirat sense soldadura, sèrie M, de 3/4" DN 20 mm de diàmetre i 2,6 mm de gruix; purgador automàtic d'aire de llautó i aixeta de pas d'esfera de llautó niquelat. Inclús material auxiliar para muntatge i subjecció a l'obra, accessoris i peces especials.
Inclou: Replanteig. Col·locació i fixació de tubs, accessoris i peces especials. Muntatge del purgador d'aire i la clau de passada. Realització de proves de servei.
Criteri d'amidament de projecte: Nombre d'unitats previstes, segons documentació gràfica de Projecte.
Criteri de mesura d'obra: Es mesurarà el nombre d'unitats realment executades segons especificacions de Projecte.

| Codi | Ut | Descripció | Rendiment | Preu | Import |
|---|---|---|---|---|---|
| mt08tag400c | U | Material auxiliar per a muntatge i subjecció a l'obra de les canonades d'acer galvanitzat, de 3/4" DN 20 mm. (material) | 12 | 0.47 | 5.640 |
| mt08tag015cd | m | Tub d'acer galvanitzat estirat sense soldadura, sèrie M, de 3/4" DN 20 mm de diàmetre i 2,6 mm de gruix, segons UNE-EN 10255, amb el preu incrementat el 15% en concepte d'accessoris i peces especials. (material) | 12 | 10.9 | 130.800 |
| mt37sgl020d | U | Purgador automàtic d'aire amb boia i rosca de 1/2" de diàmetre, cos i tapa de llautó, per a una pressió màxima de treball de 10 bar i una temperatura màxima de 110°C. (material) | 1 | 8.75 | 8.750 |
| mt37sve010c | U | Vàlvula d'esfera de llautó niquelat per roscar de 3/4". (material) | 1 | 7.3 | 7.300 |
| mo008 | h | Oficial 1ª lampista. (mà d'obra) | 3.345 | 29.34 | 98.142 |
| mo107 | h | Ajudant lampista. (mà d'obra) | 3.345 | 25.25 | 84.461 |
| % | % | Costos directes complementaris | 2 % | 335.093 | 6.702 |
|  |  | Costos directes |  |  | 341.795 |

Residus:
- col·locació: mt08tag015cd; factor de residu 0.0329436

## Recursos

**mt08tag015cd** m Tub d'acer galvanitzat estirat sense soldadura
Dades tècniques: Cost energètic 40.945 MJ; Emissió de CO2 3.988 kg; Codi LER 17 04 05; Massa de l'element 1.56 kg; Volum 0.000743 m3
Residus:
- embalatge: re170201 Fusta. (component de residu); rendiment 0.011 kg; Codi LER 17 02 01; Massa de l'element 1 kg; Volum 0.000909 m3
- embalatge: re170203 Plàstic. (component de residu); rendiment 0.003 kg; Codi LER 17 02 03; Massa de l'element 1 kg; Volum 0.001667 m3

**mt37sgl020d** U Purgador automàtic d'aire amb boia i rosca de 1/2" de diàmetre
Dades tècniques: Cost energètic 35.179 MJ; Emissió de CO2 2.421 kg
Residus:
- embalatge: re150101 Envasos de paper i cartró. (component de residu); rendiment 0.072 kg; Codi LER 15 01 01; Massa de l'element 1 kg; Volum 0.001333 m3

**mt37sve010c** U Vàlvula d'esfera de llautó niquelat per roscar de 3/4"
Dades tècniques: Cost energètic 720.409 MJ; Emissió de CO2 48.441 kg
Residus:
- embalatge: re150101 Envasos de paper i cartró; rendiment 0.072 kg
