# Muntant

- Propietat de l'arxiu: CYPE Ingenieros S.A.
- Format: FIEBDC-3/2016
- Programa: Generador de precios de la construcción. CYPE Ingenieros, S.A.
- Data: 17/05/2024
- Divisa: EUR
- Costos indirectes: 3 %
- IVA: 21 %

## I Instal·lacions

### IF Fontaneria

#### IFM Muntants

**IFM010** U Muntant.
Muntant de 12 m de longitud, col·locat superficialment i fixat al parament, format per tub multicapa de polipropilè copolímer random resistent a la temperatura/polipropilè copolímer random resistent a la temperatura/polipropilè copolímer random (PP-RCT/PP-RCT/PP-R), sèrie 3,2, de 90 mm de diàmetre exterior i 12,4 mm de gruix; purgador automàtic d'aire de llautó i aixeta de pas d'esfera de llautó niquelat. Inclús material auxiliar para muntatge i subjecció a l'obra, accessoris i peces especials.
Inclou: Replanteig. Col·locació i fixació de tubs, accessoris i peces especials. Muntatge del purgador d'aire i la clau de passada. Realització de proves de servei.
Criteri d'amidament de projecte: Nombre d'unitats previstes, segons documentació gràfica de Projecte.
Criteri de mesura d'obra: Es mesurarà el nombre d'unitats realment executades segons especificacions de Projecte.

| Codi | Ut | Descripció | Rendiment | Preu | Import |
|---|---|---|---|---|---|
| mt37toa403i | U | Material auxiliar per a muntatge i subjecció a l'obra de les canonades multicapa de polipropilè copolímer random resistent a la temperatura/polipropilè copolímer random resistent a la temperatura/polipropilè copolímer random (PP-RCT/PP-RCT/PP-R), sèrie 3,2, de 90 mm de diàmetre exterior. (material) | 12 | 1.6 | 19.200 |
| mt37toa113id | m | Tub multicapa de polipropilè copolímer random resistent a la temperatura/polipropilè copolímer random resistent a la temperatura/polipropilè copolímer random (PP-RCT/PP-RCT/PP-R), sèrie 3,2, de 90 mm de diàmetre exterior i 12,4 mm de gruix, segons UNE-EN ISO 15874-2, amb el preu incrementat el 15% en concepte d'accessoris i peces especials. (material) | 12 | 44.6 | 535.200 |
| mt37sgl020d | U | Purgador automàtic d'aire amb boia i rosca de 1/2" de diàmetre, cos i tapa de llautó, per a una pressió màxima de treball de 10 bar i una temperatura màxima de 110°C. (material) | 1 | 8.75 | 8.750 |
| mt37sve010i | U | Vàlvula d'esfera de llautó niquelat per roscar de 3". (material) | 1 | 114.34 | 114.340 |
| mo008 | h | Oficial 1ª lampista. (mà d'obra) | 1.762 | 29.34 | 51.697 |
| mo107 | h | Ajudant lampista. (mà d'obra) | 1.762 | 25.25 | 44.491 |
| % | % | Costos directes complementaris | 2 % | 773.678 | 15.474 |
|  |  | Costos directes |  |  | 789.152 |

Residus:
- col·locació: mt37toa113id; factor de residu 0.0217505

## Recursos

**mt37toa113id** m Tub multicapa de polipropilè copolímer random resistent a la temperatura/polipropilè copolímer random resistent a la
Dades tècniques: Cost energètic 255.558 MJ; Emissió de CO2 8.003 kg; Codi LER 17 02 03; Massa de l'element 2.75 kg; Volum 0.004583 m3

**mt37sgl020d** U Purgador automàtic d'aire amb boia i rosca de 1/2" de diàmetre
Dades tècniques: Cost energètic 35.179 MJ; Emissió de CO2 2.421 kg
Residus:
- embalatge: re150101 Envasos de paper i cartró. (component de residu); rendiment 0.072 kg; Codi LER 15 01 01; Massa de l'element 1 kg; Volum 0.001333 m3

**mt37sve010i** U Vàlvula d'esfera de llautó niquelat per roscar de 3"
Dades tècniques: Cost energètic 3865.440 MJ; Emissió de CO2 259.662 kg
Residus:
- embalatge: re150101 Envasos de paper i cartró; rendiment 0.073 kg
