# Muntant

- Propietat de l'arxiu: CYPE Ingenieros S.A.
- Format: FIEBDC-3/2016
- Programa: Generador de precios de la construcción. CYPE Ingenieros, S.A.
- Data: 17/05/2024
- Divisa: EUR
- Costos indirectes: 3 %
- IVA: 21 %

## I Instal·lacions

### IF Fontaneria

#### IFM Muntants

**IFM010** U Muntant.
Muntant de 12 m de longitud, col·locat superficialment i fixat al parament, format per tub de polietilè reticulat (PE-Xa), sèrie 5, de 75 mm de diàmetre exterior, PN=6 atm i 6,8 mm de gruix, subministrat en rotllos; vàlvula de retenció de llautó; clau de tall de llautó fos; aixeta de comprovació de llautó; purgador automàtic d'aire de llautó i aixeta de pas d'esfera de llautó niquelat. Inclús material auxiliar para muntatge i subjecció a l'obra, accessoris i peces especials.
Inclou: Replanteig. Col·locació i fixació de tubs, accessoris i peces especials. Muntatge de la vàlvula de retenció, la clau de cort i l'aixeta de comprovació. Muntatge del purgador d'aire i la clau de passada. Realització de proves de servei.
Criteri d'amidament de projecte: Nombre d'unitats previstes, segons documentació gràfica de Projecte.
Criteri de mesura d'obra: Es mesurarà el nombre d'unitats realment executades segons especificacions de Projecte.

| Codi | Ut | Descripció | Rendiment | Preu | Import |
|---|---|---|---|---|---|
| mt37svr010g | U | Vàlvula de retenció de llautó per roscar de 2 1/2". (material) | 1 | 54.18 | 54.180 |
| mt37svc010r | U | Vàlvula de comporta de llautó fosa, per roscar, de 2 1/2". (material) | 1 | 63.28 | 63.280 |
| mt37sgl012a | U | Aixeta de comprovació de llautó, per roscar, de 1/2". (material) | 1 | 5.14 | 5.140 |
| mt37tpu400h | U | Material auxiliar per a muntatge i subjecció a l'obra de les canonades de polietilè reticulat (PE-Xa), sèrie 5, de 75 mm de diàmetre exterior. (material) | 12 | 2.55 | 30.600 |
| mt37tpu010hd | m | Tub de polietilè reticulat (PE-Xa), sèrie 5, de 75 mm de diàmetre exterior, PN=6 atm i 6,8 mm de gruix, subministrat en rotllos, segons UNE-EN ISO 15875-2, amb el preu incrementat el 15% en concepte d'accessoris i peces especials. (material) | 12 | 58.59 | 703.080 |
| mt37sgl020d | U | Purgador automàtic d'aire amb boia i rosca de 1/2" de diàmetre, cos i tapa de llautó, per a una pressió màxima de treball de 10 bar i una temperatura màxima de 110°C. (material) | 1 | 8.75 | 8.750 |
| mt37sve010h | U | Vàlvula d'esfera de llautó niquelat per roscar de 2 1/2". (material) | 1 | 82.84 | 82.840 |
| mo008 | h | Oficial 1ª lampista. (mà d'obra) | 1.738 | 29.34 | 50.993 |
| mo107 | h | Ajudant lampista. (mà d'obra) | 1.738 | 25.25 | 43.885 |
| % | % | Costos directes complementaris | 2 % | 1042.748 | 20.855 |
|  |  | Costos directes |  |  | 1063.603 |

Residus:
- col·locació: mt37tpu010hd; factor de residu 0.0196344

## Recursos

**mt37svr010g** U Vàlvula de retenció de llautó per roscar de 2 1/2"
Dades tècniques: Cost energètic 2045.187 MJ; Emissió de CO2 137.413 kg
Residus:
- embalatge: re150101 Envasos de paper i cartró. (component de residu); rendiment 0.072 kg; Codi LER 15 01 01; Massa de l'element 1 kg; Volum 0.001333 m3

**mt37svc010r** U Vàlvula de comporta de llautó fosa, per roscar, de 2 1/2"
Dades tècniques: Cost energètic 1194.799 MJ; Emissió de CO2 80.301 kg
Residus:
- embalatge: re150101 Envasos de paper i cartró; rendiment 0.072 kg

**mt37sgl012a** U Aixeta de comprovació de llautó, per roscar, de 1/2"
Dades tècniques: Cost energètic 33.422 MJ; Emissió de CO2 2.303 kg
Residus:
- embalatge: re150101 Envasos de paper i cartró; rendiment 0.072 kg

**mt37tpu010hd** m Tub de polietilè reticulat (PE-Xa)
Dades tècniques: Cost energètic 134.082 MJ; Emissió de CO2 6.657 kg; Codi LER 17 02 03; Massa de l'element 1.384 kg; Volum 0.002307 m3

**mt37sgl020d** U Purgador automàtic d'aire amb boia i rosca de 1/2" de diàmetre
Dades tècniques: Cost energètic 35.179 MJ; Emissió de CO2 2.421 kg
Residus:
- embalatge: re150101 Envasos de paper i cartró; rendiment 0.072 kg

**mt37sve010h** U Vàlvula d'esfera de llautó niquelat per roscar de 2 1/2"
Dades tècniques: Cost energètic 2863.949 MJ; Emissió de CO2 192.401 kg
Residus:
- embalatge: re150101 Envasos de paper i cartró; rendiment 0.072 kg
