# Muntant

- Propietat de l'arxiu: CYPE Ingenieros S.A.
- Format: FIEBDC-3/2016
- Programa: Generador de precios de la construcción. CYPE Ingenieros, S.A.
- Data: 17/05/2024
- Divisa: EUR
- Costos indirectes: 3 %
- IVA: 21 %

## I Instal·lacions

### IF Fontaneria

#### IFM Muntants

**IFM010** U Muntant.
Muntant de 12 m de longitud, col·locat superficialment i fixat al parament, format per tub de polietilè reticulat (PE-Xa), sèrie 5, de 90 mm de diàmetre exterior, PN=6 atm i 8,2 mm de gruix, subministrat en barres; purgador automàtic d'aire de llautó i aixeta de pas d'esfera de llautó niquelat. Inclús material auxiliar para muntatge i subjecció a l'obra, accessoris i peces especials.
Inclou: Replanteig. Col·locació i fixació de tubs, accessoris i peces especials. Muntatge del purgador d'aire i la clau de passada. Realització de proves de servei.
Criteri d'amidament de projecte: Nombre d'unitats previstes, segons documentació gràfica de Projecte.
Criteri de mesura d'obra: Es mesurarà el nombre d'unitats realment executades segons especificacions de Projecte.

| Codi | Ut | Descripció | Rendiment | Preu | Import |
|---|---|---|---|---|---|
| mt37tpu399i | U | Material auxiliar per a muntatge i subjecció a l'obra de les canonades de polietilè reticulat (PE-Xa), sèrie 5, de 90 mm de diàmetre exterior, subministrat en barres. (material) | 12 | 3.85 | 46.200 |
| mt37tpu009id | m | Tub de polietilè reticulat (PE-Xa), sèrie 5, de 90 mm de diàmetre exterior, PN=6 atm i 8,2 mm de gruix, subministrat en barres, segons UNE-EN ISO 15875-2, amb el preu incrementat el 15% en concepte d'accessoris i peces especials. (material) | 12 | 88.47 | 1061.640 |
| mt37sgl020d | U | Purgador automàtic d'aire amb boia i rosca de 1/2" de diàmetre, cos i tapa de llautó, per a una pressió màxima de treball de 10 bar i una temperatura màxima de 110°C. (material) | 1 | 8.75 | 8.750 |
| mt37sve010i | U | Vàlvula d'esfera de llautó niquelat per roscar de 3". (material) | 1 | 114.34 | 114.340 |
| mo008 | h | Oficial 1ª lampista. (mà d'obra) | 1.762 | 29.34 | 51.697 |
| mo107 | h | Ajudant lampista. (mà d'obra) | 1.762 | 25.25 | 44.491 |
| % | % | Costos directes complementaris | 2 % | 1327.118 | 26.542 |
|  |  | Costos directes |  |  | 1353.660 |

Residus:
- col·locació: mt37tpu009id; factor de residu 0.0165

## Recursos

**mt37tpu009id** m Tub de polietilè reticulat (PE-Xa)
Dades tècniques: Cost energètic 193.954 MJ; Emissió de CO2 9.630 kg; Codi LER 17 02 03; Massa de l'element 2.002 kg; Volum 0.003337 m3

**mt37sgl020d** U Purgador automàtic d'aire amb boia i rosca de 1/2" de diàmetre
Dades tècniques: Cost energètic 35.179 MJ; Emissió de CO2 2.421 kg
Residus:
- embalatge: re150101 Envasos de paper i cartró. (component de residu); rendiment 0.072 kg; Codi LER 15 01 01; Massa de l'element 1 kg; Volum 0.001333 m3

**mt37sve010i** U Vàlvula d'esfera de llautó niquelat per roscar de 3"
Dades tècniques: Cost energètic 3865.440 MJ; Emissió de CO2 259.662 kg
Residus:
- embalatge: re150101 Envasos de paper i cartró; rendiment 0.073 kg
