# Muntant

- Propietat de l'arxiu: CYPE Ingenieros S.A.
- Format: FIEBDC-3/2016
- Programa: Generador de precios de la construcción. CYPE Ingenieros, S.A.
- Data: 17/05/2024
- Divisa: EUR
- Costos indirectes: 3 %
- IVA: 21 %

## I Instal·lacions

### IF Fontaneria

#### IFM Muntants

**IFM010** U Muntant.
Muntant de 12 m de longitud, col·locat superficialment i fixat al parament, format per tub de polibutilè (PB), per a unió amb anell de retenció, sèrie 4, de 20 mm de diàmetre exterior i 2,3 mm de gruix; purgador automàtic d'aire de llautó i aixeta de pas de seient, amb maneta cromada de seient, metàl·lica i connexions de PB, amb maneta cromada. Inclús material auxiliar para muntatge i subjecció a l'obra, accessoris i peces especials.
Inclou: Replanteig. Col·locació i fixació de tubs, accessoris i peces especials. Muntatge del purgador d'aire i la clau de passada. Realització de proves de servei.
Criteri d'amidament de projecte: Nombre d'unitats previstes, segons documentació gràfica de Projecte.
Criteri de mesura d'obra: Es mesurarà el nombre d'unitats realment executades segons especificacions de Projecte.

| Codi | Ut | Descripció | Rendiment | Preu | Import |
|---|---|---|---|---|---|
| mt37tpt400c | U | Material auxiliar per a muntatge i subjecció a l'obra de les canonades de polibutilè (PB), de 20 mm de diàmetre exterior. (material) | 12 | 0.18 | 2.160 |
| mt37tpt010cd | m | Tub de polibutilè (PB), per a unió amb anell de retenció, sèrie 4, de 20 mm de diàmetre exterior i 2,3 mm de gruix, segons UNE-EN ISO 15876-2, amb el preu incrementat el 15% en concepte d'accessoris i peces especials. (material) | 12 | 4.03 | 48.360 |
| mt37sgl020d | U | Purgador automàtic d'aire amb boia i rosca de 1/2" de diàmetre, cos i tapa de llautó, per a una pressió màxima de treball de 10 bar i una temperatura màxima de 110°C. (material) | 1 | 8.75 | 8.750 |
| mt37avt010d | U | Vàlvula de seient, metàl·lica i connexions de PB, de 20 mm de diàmetre, amb maneta i amb embellidor cromat, per a unió amb anell de retenció. (material) | 1 | 26.35 | 26.350 |
| mo008 | h | Oficial 1ª lampista. (mà d'obra) | 0.468 | 29.34 | 13.731 |
| mo107 | h | Ajudant lampista. (mà d'obra) | 0.468 | 25.25 | 11.817 |
| % | % | Costos directes complementaris | 2 % | 111.168 | 2.223 |
|  |  | Costos directes |  |  | 113.391 |

Residus:
- col·locació: mt37tpt010cd; factor de residu 0.0275

## Recursos

**mt37tpt010cd** m Tub de polibutilè (PB)
Dades tècniques: Cost energètic 11.626 MJ; Emissió de CO2 0.577 kg; Codi LER 17 02 03; Massa de l'element 0.12 kg; Volum 0.0002 m3

**mt37sgl020d** U Purgador automàtic d'aire amb boia i rosca de 1/2" de diàmetre
Dades tècniques: Cost energètic 35.179 MJ; Emissió de CO2 2.421 kg
Residus:
- embalatge: re150101 Envasos de paper i cartró. (component de residu); rendiment 0.072 kg; Codi LER 15 01 01; Massa de l'element 1 kg; Volum 0.001333 m3

**mt37avt010d** U Vàlvula de seient
Dades tècniques: Cost energètic 73.130 MJ; Emissió de CO2 4.970 kg
Residus:
- embalatge: re150101 Envasos de paper i cartró; rendiment 0.072 kg
