# Muntant

- Propietat de l'arxiu: CYPE Ingenieros S.A.
- Format: FIEBDC-3/2016
- Programa: Generador de precios de la construcción. CYPE Ingenieros, S.A.
- Data: 17/05/2024
- Divisa: EUR
- Costos indirectes: 3 %
- IVA: 21 %

## I Instal·lacions

### IF Fontaneria

#### IFM Muntants

**IFM010** U Muntant.
Muntant de 12 m de longitud, col·locat superficialment i fixat al parament, format per tub de polipropilè copolímer random (PP-R), de color verd amb 4 bandes de color blau, SDR11, sèrie 5, "JIMTEN", de 32 mm de diàmetre exterior i 2,9 mm de gruix; purgador automàtic d'aire de llautó i aixeta de pas de seient de polipropilè copolímer random (PP-R). Inclús material auxiliar para muntatge i subjecció a l'obra, accessoris i peces especials.
Inclou: Replanteig. Col·locació i fixació de tubs, accessoris i peces especials. Muntatge del purgador d'aire i la clau de passada. Realització de proves de servei.
Criteri d'amidament de projecte: Nombre d'unitats previstes, segons documentació gràfica de Projecte.
Criteri de mesura d'obra: Es mesurarà el nombre d'unitats realment executades segons especificacions de Projecte.

| Codi | Ut | Descripció | Rendiment | Preu | Import |
|---|---|---|---|---|---|
| mt37tpj400a | U | Material auxiliar per a muntatge i subjecció a l'obra de les canonades de polipropilè copolímer random (PP-R), SDR11, sèrie 5, "JIMTEN", de 32 mm de diàmetre exterior. (material) | 12 | 0.27 | 3.240 |
| mt37tpj010aad | m | Tub de polipropilè copolímer random (PP-R), de color verd amb 4 bandes de color blau, SDR11, sèrie 5, "JIMTEN", de 32 mm de diàmetre exterior i 2,9 mm de gruix, segons UNE-EN ISO 15874-2, amb el preu incrementat el 15% en concepte d'accessoris i peces especials. (material) | 12 | 6.2 | 74.400 |
| mt37sgl020d | U | Purgador automàtic d'aire amb boia i rosca de 1/2" de diàmetre, cos i tapa de llautó, per a una pressió màxima de treball de 10 bar i una temperatura màxima de 110°C. (material) | 1 | 8.75 | 8.750 |
| mt37avj024c | U | Vàlvula de seient de polipropilè copolímer random (PP-R), "JIMTEN", de 32 mm de diàmetre, amb volant. (material) | 1 | 40.34 | 40.340 |
| mo008 | h | Oficial 1ª lampista. (mà d'obra) | 1.043 | 29.34 | 30.602 |
| mo107 | h | Ajudant lampista. (mà d'obra) | 1.043 | 25.25 | 26.336 |
| % | % | Costos directes complementaris | 2 % | 183.668 | 3.673 |
|  |  | Costos directes |  |  | 187.341 |

Residus:
- col·locació: mt37tpj010aad; factor de residu 0.0275
- col·locació: mt37avj024c Vàlvula de seient de polipropilè copolímer random (PP-R), "JIMTEN", de 32 mm de diàmetre, amb volant; factor de residu 0.0228928

## Recursos

**mt37tpj010aad** m Tub de polipropilè copolímer random (PP-R)
Dades tècniques: Cost energètic 64.910 MJ; Emissió de CO2 3.223 kg; Codi LER 17 02 03; Massa de l'element 0.67 kg; Volum 0.001117 m3

**mt37sgl020d** U Purgador automàtic d'aire amb boia i rosca de 1/2" de diàmetre
Dades tècniques: Cost energètic 35.179 MJ; Emissió de CO2 2.421 kg
Residus:
- embalatge: re150101 Envasos de paper i cartró. (component de residu); rendiment 0.072 kg; Codi LER 15 01 01; Massa de l'element 1 kg; Volum 0.001333 m3

**mt37avj024c** U Vàlvula de seient de polipropilè copolímer random (PP-R), "JIMTEN", de 32 mm de diàmetre, amb volant
Dades tècniques: Cost energètic 33.444 MJ; Emissió de CO2 1.692 kg; Codi LER 17 02 03; Massa de l'element 0.345 kg; Volum 0.000575 m3
Residus:
- embalatge: re150101 Envasos de paper i cartró; rendiment 0.038 kg
