# Muntant

- Propietat de l'arxiu: CYPE Ingenieros S.A.
- Format: FIEBDC-3/2016
- Programa: Generador de precios de la construcción. CYPE Ingenieros, S.A.
- Data: 17/05/2024
- Divisa: EUR
- Costos indirectes: 3 %
- IVA: 21 %

## I Instal·lacions

### IF Fontaneria

#### IFM Muntants

**IFM010** U Muntant.
Muntant de 12 m de longitud, encastat en la paret, format per tub multicapa de polietilè reticulat/alumini/polietilè (PE-X/Al/PE), de 20 mm de diàmetre exterior i 2 mm de gruix; purgador automàtic d'aire de llautó i aixeta de pas de seient de llautó, amb maneta d'acer inoxidable. Inclús material auxiliar para muntatge i subjecció a l'obra, accessoris i peces especials.
Criteri de valoració econòmica: El preu no inclou les ajudes de paleta per a instal·lacions.
Inclou: Replanteig. Col·locació i fixació de tubs, accessoris i peces especials. Muntatge del purgador d'aire i la clau de passada. Realització de proves de servei.
Criteri d'amidament de projecte: Nombre d'unitats previstes, segons documentació gràfica de Projecte.
Criteri de mesura d'obra: Es mesurarà el nombre d'unitats realment executades segons especificacions de Projecte.

| Codi | Ut | Descripció | Rendiment | Preu | Import |
|---|---|---|---|---|---|
| mt37tmc406b | U | Material auxiliar per a muntatge i subjecció a l'obra de les canonades multicapa de polietilè reticulat/alumini/polietilè (PE-X/Al/PE), de 20 mm de diàmetre exterior. (material) | 4.8 | 0.11 | 0.528 |
| mt37tmc026bd | m | Tub multicapa de polietilè reticulat/alumini/polietilè (PE-X/Al/PE), de 20 mm de diàmetre exterior i 2 mm de gruix, segons UNE-EN ISO 21003-1, amb el preu incrementat el 15% en concepte d'accessoris i peces especials. (material) | 12 | 2.42 | 29.040 |
| mt37sgl020d | U | Purgador automàtic d'aire amb boia i rosca de 1/2" de diàmetre, cos i tapa de llautó, per a una pressió màxima de treball de 10 bar i una temperatura màxima de 110°C. (material) | 1 | 8.75 | 8.750 |
| mt37sva020a | U | Vàlvula de seient de llautó, de 1/2" de diàmetre, amb maneta i embellidor d'acer inoxidable. (material) | 1 | 10.92 | 10.920 |
| mo008 | h | Oficial 1ª lampista. (mà d'obra) | 0.611 | 29.34 | 17.927 |
| mo107 | h | Ajudant lampista. (mà d'obra) | 0.611 | 25.25 | 15.428 |
| % | % | Costos directes complementaris | 2 % | 82.593 | 1.652 |
|  |  | Costos directes |  |  | 84.245 |

Residus:
- col·locació: mt37tmc026bd; factor de residu 0.0275035

## Recursos

**mt37tmc026bd** m Tub multicapa de polietilè reticulat/alumini/polietilè (PE-X/Al/PE)
Dades tècniques: Cost energètic 18.449 MJ; Emissió de CO2 0.850 kg; Codi LER 17 02 03; Massa de l'element 0.143 kg; Volum 0.000238 m3

**mt37sgl020d** U Purgador automàtic d'aire amb boia i rosca de 1/2" de diàmetre
Dades tècniques: Cost energètic 35.179 MJ; Emissió de CO2 2.421 kg
Residus:
- embalatge: re150101 Envasos de paper i cartró. (component de residu); rendiment 0.072 kg; Codi LER 15 01 01; Massa de l'element 1 kg; Volum 0.001333 m3

**mt37sva020a** U Vàlvula de seient de llautó, de 1/2" de diàmetre, amb maneta i embellidor d'acer inoxidable
Dades tècniques: Cost energètic 511.326 MJ; Emissió de CO2 34.399 kg
Residus:
- embalatge: re150101 Envasos de paper i cartró; rendiment 0.072 kg
