# Muntant

- Propietat de l'arxiu: CYPE Ingenieros S.A.
- Format: FIEBDC-3/2016
- Programa: Generador de precios de la construcción. CYPE Ingenieros, S.A.
- Data: 17/05/2024
- Divisa: EUR
- Costos indirectes: 3 %
- IVA: 21 %

## I Instal·lacions

### IF Fontaneria

#### IFM Muntants

**IFM010** U Muntant.
Muntant de 12 m de longitud, encastat en la paret, format per tub de policlorur de vinil no plastificat (PVC-U), de 32 mm de diàmetre exterior, PN=16 atm i 2,4 mm de gruix, amb extrem atrompetat, per a unió encolada; purgador automàtic d'aire de llautó i aixeta de pas d'esfera de PVC per a encolar. Inclús material auxiliar para muntatge i subjecció a l'obra, accessoris i peces especials.
Criteri de valoració econòmica: El preu no inclou les ajudes de paleta per a instal·lacions.
Inclou: Replanteig. Col·locació i fixació de tubs, accessoris i peces especials. Muntatge del purgador d'aire i la clau de passada. Realització de proves de servei.
Criteri d'amidament de projecte: Nombre d'unitats previstes, segons documentació gràfica de Projecte.
Criteri de mesura d'obra: Es mesurarà el nombre d'unitats realment executades segons especificacions de Projecte.

| Codi | Ut | Descripció | Rendiment | Preu | Import |
|---|---|---|---|---|---|
| mt37tvq011cd | U | Material auxiliar per a muntatge i subjecció a l'obra de les canonades de policlorur de vinil no plastificat (PVC-U), de 32 mm de diàmetre exterior. (material) | 4.8 | 0.12 | 0.576 |
| mt37tvq010cdg | m | Tub de policlorur de vinil no plastificat (PVC-U), de 32 mm de diàmetre exterior, PN=16 atm i 2,4 mm de gruix, amb extrem atrompetat, per a unió encolada, segons UNE-EN 1452, amb el preu incrementat el 30% en concepte d'accessoris i peces especials. (material) | 12 | 3.12 | 37.440 |
| mt37sgl020d | U | Purgador automàtic d'aire amb boia i rosca de 1/2" de diàmetre, cos i tapa de llautó, per a una pressió màxima de treball de 10 bar i una temperatura màxima de 110°C. (material) | 1 | 8.75 | 8.750 |
| mt37avq010c | U | Vàlvula d'esfera de policlorur de vinil no plastificat (PVC-U), de 32 mm de diàmetre, per a unió encolada. (material) | 1 | 24.04 | 24.040 |
| mo008 | h | Oficial 1ª lampista. (mà d'obra) | 1.043 | 29.34 | 30.602 |
| mo107 | h | Ajudant lampista. (mà d'obra) | 1.043 | 25.25 | 26.336 |
| % | % | Costos directes complementaris | 2 % | 127.744 | 2.555 |
|  |  | Costos directes |  |  | 130.299 |

Residus:
- col·locació: mt37tvq010cdg; factor de residu 0.0275
- col·locació: mt37avq010c Vàlvula d'esfera de policlorur de vinil no plastificat (PVC-U), de 32 mm de diàmetre, per a unió encolada; factor de residu 0.0251333

## Recursos

**mt37tvq010cdg** m Tub de policlorur de vinil no plastificat (PVC-U)
Dades tècniques: Cost energètic 30.033 MJ; Emissió de CO2 1.491 kg; Codi LER 17 02 03; Massa de l'element 0.31 kg; Volum 0.000517 m3

**mt37sgl020d** U Purgador automàtic d'aire amb boia i rosca de 1/2" de diàmetre
Dades tècniques: Cost energètic 35.179 MJ; Emissió de CO2 2.421 kg
Residus:
- embalatge: re150101 Envasos de paper i cartró. (component de residu); rendiment 0.072 kg; Codi LER 15 01 01; Massa de l'element 1 kg; Volum 0.001333 m3

**mt37avq010c** U Vàlvula d'esfera de policlorur de vinil no plastificat (PVC-U), de 32 mm de diàmetre, per a unió encolada
Dades tècniques: Cost energètic 33.443 MJ; Emissió de CO2 1.690 kg; Codi LER 17 02 03; Massa de l'element 0.345 kg; Volum 0.000575 m3
Residus:
- embalatge: re150101 Envasos de paper i cartró; rendiment 0.037 kg
