# Canonada de polipropilè copolímer random resistent a la temperatura (PP-RCT), "JIMTEN"

- Propietat de l'arxiu: CYPE Ingenieros S.A.
- Format: FIEBDC-3/2016
- Programa: Generador de precios de la construcción. CYPE Ingenieros, S.A.
- Data: 17/05/2024
- Divisa: EUR
- Costos indirectes: 3 %
- IVA: 21 %

## I Instal·lacions

### IH Canonades per a fluids

#### IHP Canonades de polipropilè

**IHP211** m Canonada de polipropilè copolímer random resistent a la temperatura (PP-RCT), "JIMTEN".
Canonada formada per tub de polipropilè copolímer random resistent a la temperatura (PP-RCT), de color verd, SDR7,4, sèrie 3,2, "JIMTEN", de 75 mm de diàmetre exterior i 10,6 mm de gruix. Instal·lació en superfície. Inclús material auxiliar para muntatge i subjecció a l'obra, accessoris i peces especials.
Inclou: Replanteig. Col·locació i fixació de tubs, accessoris i peces especials. Realització de proves de servei.
Criteri d'amidament de projecte: Longitud mesurada segons documentació gràfica de Projecte.
Criteri de mesura d'obra: Es mesurarà la longitud realment executada segons especificacions de Projecte.

| Codi | Ut | Descripció | Rendiment | Preu | Import |
|---|---|---|---|---|---|
| mt37tpj404q | U | Material auxiliar per a muntatge i subjecció a l'obra de les canonades de polipropilè copolímer random resistent a la temperatura (PP-RCT), SDR7,4, sèrie 3,2, "JIMTEN", de 75 mm de diàmetre exterior. (material) | 1 | 2 | 2.000 |
| mt37tpj014qg | m | Tub de polipropilè copolímer random resistent a la temperatura (PP-RCT), de color verd, SDR7,4, sèrie 3,2, "JIMTEN", de 75 mm de diàmetre exterior i 10,6 mm de gruix, segons UNE-EN ISO 15874-2, amb el preu incrementat el 30% en concepte d'accessoris i peces especials. (material) | 1 | 52.04 | 52.040 |
| mo008 | h | Oficial 1ª lampista. (mà d'obra) | 0.12 | 29.34 | 3.521 |
| mo107 | h | Ajudant lampista. (mà d'obra) | 0.12 | 25.25 | 3.030 |
| % | % | Costos directes complementaris | 2 % | 60.591 | 1.212 |
|  |  | Costos directes |  |  | 61.803 |

Residus:
- col·locació: mt37tpj014qg; factor de residu 0.0206247

## Recursos

**mt37tpj014qg** m Tub de polipropilè copolímer random resistent a la temperatura (PP-RCT)
Dades tècniques: Cost energètic 216.042 MJ; Emissió de CO2 10.726 kg; Codi LER 17 02 03; Massa de l'element 2.23 kg; Volum 0.003717 m3
