# Canonada de policlorur de vinil clorat (PVC-C), "JIMTEN"

- Propietat de l'arxiu: CYPE Ingenieros S.A.
- Format: FIEBDC-3/2016
- Programa: Generador de precios de la construcción. CYPE Ingenieros, S.A.
- Data: 18/05/2024
- Divisa: EUR
- Costos indirectes: 3 %
- IVA: 21 %

## I Instal·lacions

### IH Canonades per a fluids

#### IHV Canonades de PVC

**IHV011** m Canonada de policlorur de vinil clorat (PVC-C), "JIMTEN".
Canonada formada per tub de policlorur de vinil clorat (PVC-C), HTA "JIMTEN", de 40 mm de diàmetre exterior, PN=16 bar i 3 mm de gruix. Instal·lació en superfície. Inclús material auxiliar para muntatge i subjecció a l'obra, accessoris i peces especials.
Inclou: Replanteig. Col·locació i fixació de tubs, accessoris i peces especials. Realització de proves de servei.
Criteri d'amidament de projecte: Longitud mesurada segons documentació gràfica de Projecte.
Criteri de mesura d'obra: Es mesurarà la longitud realment executada segons especificacions de Projecte.

| Codi | Ut | Descripció | Rendiment | Preu | Import |
|---|---|---|---|---|---|
| mt37tvj400b | U | Material auxiliar per a muntatge i subjecció a l'obra de les canonades de policlorur de vinil clorat (PVC-C), HTA "JIMTEN", de 40 mm de diàmetre exterior. (material) | 1 | 1.38 | 1.380 |
| mt37tvj010bg | m | Tub de policlorur de vinil clorat (PVC-C), HTA "JIMTEN", de 40 mm de diàmetre exterior, PN=16 bar i 3 mm de gruix, segons UNE-EN ISO 15877-2, amb el preu incrementat el 30% en concepte d'accessoris i peces especials. (material) | 1 | 35.95 | 35.950 |
| mo008 | h | Oficial 1ª lampista. (mà d'obra) | 0.084 | 29.34 | 2.465 |
| mo107 | h | Ajudant lampista. (mà d'obra) | 0.084 | 25.25 | 2.121 |
| % | % | Costos directes complementaris | 2 % | 41.916 | 0.838 |
|  |  | Costos directes |  |  | 42.754 |

Residus:
- col·locació: mt37tvj010bg; factor de residu 0.0230604

## Recursos

**mt37tvj010bg** m Tub de policlorur de vinil clorat (PVC-C)
Dades tècniques: Cost energètic 46.502 MJ; Emissió de CO2 2.309 kg; Codi LER 17 02 03; Massa de l'element 0.48 kg; Volum 0.0008 m3
