# Canonada de policlorur de vinil clorat (PVC-C), "JIMTEN"

- Propietat de l'arxiu: CYPE Ingenieros S.A.
- Format: FIEBDC-3/2016
- Programa: Generador de precios de la construcción. CYPE Ingenieros, S.A.
- Data: 18/05/2024
- Divisa: EUR
- Costos indirectes: 3 %
- IVA: 21 %

## I Instal·lacions

### IH Canonades per a fluids

#### IHV Canonades de PVC

**IHV011** m Canonada de policlorur de vinil clorat (PVC-C), "JIMTEN".
Canonada formada per tub de policlorur de vinil clorat (PVC-C), HTA "JIMTEN", de 160 mm de diàmetre exterior, PN=16 bar i 11,8 mm de gruix. Instal·lació en superfície. Inclús material auxiliar para muntatge i subjecció a l'obra, accessoris i peces especials.
Inclou: Replanteig. Col·locació i fixació de tubs, accessoris i peces especials. Realització de proves de servei.
Criteri d'amidament de projecte: Longitud mesurada segons documentació gràfica de Projecte.
Criteri de mesura d'obra: Es mesurarà la longitud realment executada segons especificacions de Projecte.

| Codi | Ut | Descripció | Rendiment | Preu | Import |
|---|---|---|---|---|---|
| mt37tvj400i | U | Material auxiliar per a muntatge i subjecció a l'obra de les canonades de policlorur de vinil clorat (PVC-C), HTA "JIMTEN", de 160 mm de diàmetre exterior. (material) | 1 | 25.12 | 25.120 |
| mt37tvj010ig | m | Tub de policlorur de vinil clorat (PVC-C), HTA "JIMTEN", de 160 mm de diàmetre exterior, PN=16 bar i 11,8 mm de gruix, segons UNE-EN ISO 15877-2, amb el preu incrementat el 30% en concepte d'accessoris i peces especials. (material) | 1 | 652.99 | 652.990 |
| mo008 | h | Oficial 1ª lampista. (mà d'obra) | 0.18 | 29.34 | 5.281 |
| mo107 | h | Ajudant lampista. (mà d'obra) | 0.18 | 25.25 | 4.545 |
| % | % | Costos directes complementaris | 2 % | 687.936 | 13.759 |
|  |  | Costos directes |  |  | 701.695 |

Residus:
- col·locació: mt37tvj010ig; factor de residu 0.0165

## Recursos

**mt37tvj010ig** m Tub de policlorur de vinil clorat (PVC-C)
Dades tècniques: Cost energètic 740.163 MJ; Emissió de CO2 36.748 kg; Codi LER 17 02 03; Massa de l'element 7.64 kg; Volum 0.012733 m3
