# Sistema d'elevació domèstic

- Propietat de l'arxiu: CYPE Ingenieros S.A.
- Format: FIEBDC-3/2016
- Programa: Generador de precios de la construcción. CYPE Ingenieros, S.A.
- Data: 19/05/2024
- Divisa: EUR
- Costos indirectes: 3 %
- IVA: 21 %

## I Instal·lacions

### IS Evacuació d'aigües

#### ISA Sistemes d'elevació

**ISA010** U Sistema d'elevació domèstic.
Triturador i estació de bombament sanitari, amb cisterna amb bastidor, de 500x1125x130 mm, per a un inodor suspès, un vàter i una dutxa, model T-604 CC "JIMTEN", descàrrega doble de 7,5-4,5 litres o única interrompible, per a placa de comandament de petit registre, sistema de polsador per cable d'endoll ràpid, aïllament en front a la condensació, clau d'esquadra de 1/2" amb tirantet, suport de maneguet per a vàter i cargols de suport, amb dos preses laterals de 40 mm de diàmetre i una presa superior de 40 mm de diàmetre i tub d'evacuació de 32 mm de diàmetre amb vàlvula antiretorn de tipus clapeta, bomba submergible de 6 m³/h amb fulles i impulsió 6 m.c.a. amb potència nominal del motor de 0,47 kW, alimentació monofàsica (230V/50Hz), nivell sonor 72 dB, i placa de comandament i polsador de vidre de color negre amb marc d'acer inoxidable, de descàrrega doble, connexió per cable, model S-721 "JIMTEN", instal·lació encastada en envà de plaques de guix. Inclús accessoris, unions i peces especials per a la instal·lació de l'electrobomba.
Criteri de valoració econòmica: El preu no inclou les ajudes de paleta per a instal·lacions.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt30jim100a | U | Triturador i estació de bombament sanitari, amb cisterna amb bastidor, de 500x1125x130 mm, per a un inodor suspès, un vàter i una dutxa, model T-604 CC "JIMTEN", descàrrega doble de 7,5-4,5 litres o única interrompible, per a placa de comandament de petit registre, sistema de polsador per cable d'endoll ràpid, aïllament en front a la condensació, clau d'esquadra de 1/2" amb tirantet, suport de maneguet per a vàter i cargols de suport, amb dos preses laterals de 40 mm de diàmetre i una presa superior de 40 mm de diàmetre i tub d'evacuació de 32 mm de diàmetre amb vàlvula antiretorn de tipus clapeta, bomba submergible de 6 m³/h amb fulles i impulsió 6 m.c.a. amb potència nominal del motor de 0,47 kW, alimentació monofàsica (230V/50Hz), nivell sonor 72 dB, per a encastar a envà de plaques de guix. (material) | 1 | 1391.95 | 1391.950 |
| mt30jim050l | U | Placa de comandament i polsador de vidre de color negre amb marc d'acer inoxidable, de descàrrega doble, connexió per cable, model S-721 "JIMTEN", per a cisterna encastada. (material) | 1 | 415.5 | 415.500 |
| mt37sve010e | U | Vàlvula d'esfera de llautó niquelat per roscar de 1 1/4". (material) | 1 | 16.78 | 16.780 |
| mt36bom050A | m | Conducte d'impulsió d'aigües residuals realitzat amb tub de PVC per a pressió de 12,5 atm, de 32 mm de diàmetre, amb extrem atrompetat, segons UNE-EN 1452. (material) | 2 | 1.75 | 3.500 |
| mt36bom051A | U | Repercussió, per m de canonada, d'accessoris, unions i peces especials per a tub de PVC per a pressió de 12,5 atm, de 32 mm de diàmetre. (material) | 2 | 0.52 | 1.040 |
| mo008 | h | Oficial 1ª lampista. (mà d'obra) | 1.079 | 29.34 | 31.658 |
| % | % | Costos directes complementaris | 2 % | 1860.428 | 37.209 |
|  |  | Costos directes |  |  | 1897.637 |

## Recursos

**mt37sve010e** U Vàlvula d'esfera de llautó niquelat per roscar de 1 1/4"
Dades tècniques: Cost energètic 1282.649 MJ; Emissió de CO2 86.201 kg
Residus:
- embalatge: re150101 Envasos de paper i cartró. (component de residu); rendiment 0.072 kg; Codi LER 15 01 01; Massa de l'element 1 kg; Volum 0.001333 m3
