# Baixant en l'interior de l'edifici per a aigües residuals i pluvials

- Propietat de l'arxiu: CYPE Ingenieros S.A.
- Format: FIEBDC-3/2016
- Programa: Generador de precios de la construcción. CYPE Ingenieros, S.A.
- Data: 18/05/2024
- Divisa: EUR
- Costos indirectes: 3 %
- IVA: 21 %

## I Instal·lacions

### IS Evacuació d'aigües

#### ISB Baixants

**ISB010** m Baixant en l'interior de l'edifici per a aigües residuals i pluvials.
Baixant interior insonoritzada de la xarxa d'evacuació d'aigües residuals, formada per tub de polipropilè, de 110 mm de diàmetre i 3,4 mm de gruix; unió a pressió amb junta elàstica. Inclús, material auxiliar para muntatge i subjecció a l'obra, accessoris i peces especials.
Inclou: Replanteig del recorregut del baixant i de la situació dels elements de subjecció. Presentació en sec dels tubs. Fixació del material auxiliar per a muntatge i subjecció a l'obra. Muntatge, connexionat i comprovació del seu correcte funcionament. Realització de proves de servei.
Criteri d'amidament de projecte: Longitud mesurada segons documentació gràfica de Projecte.
Criteri de mesura d'obra: Es mesurarà la longitud realment executada segons especificacions de Projecte.

| Codi | Ut | Descripció | Rendiment | Preu | Import |
|---|---|---|---|---|---|
| mt36tip410f | U | Material auxiliar per a muntatge i subjecció a l'obra de les canonades de polipropilè amb nivell d'insonorització mig, de 110 mm de diàmetre. (material) | 1 | 0.7 | 0.700 |
| mt36tip110fj | m | Tub de polipropilè amb nivell d'insonorització mig, de 110 mm de diàmetre i 3,4 mm de gruix, color blau, amb extrem atrompetat i junta elàstica, segons UNE-EN 1451-1, amb el preu incrementat el 45% en concepte d'accessoris i peces especials. (material) | 1 | 20.26 | 20.260 |
| mo008 | h | Oficial 1ª lampista. (mà d'obra) | 0.36 | 29.34 | 10.562 |
| mo107 | h | Ajudant lampista. (mà d'obra) | 0.27 | 25.25 | 6.818 |
| % | % | Costos directes complementaris | 2 % | 38.340 | 0.767 |
|  |  | Costos directes |  |  | 39.107 |

Residus:
- col·locació: mt36tip110fj; factor de residu 0.025433

## Recursos

**mt36tip110fj** m Tub de polipropilè amb nivell d'insonorització mig
Dades tècniques: Cost energètic 131.775 MJ; Emissió de CO2 4.126 kg; Codi LER 17 02 03; Massa de l'element 1.418 kg; Volum 0.002363 m3
