# Baixant en l'interior de l'edifici per a aigües residuals i pluvials

- Propietat de l'arxiu: CYPE Ingenieros S.A.
- Format: FIEBDC-3/2016
- Programa: Generador de precios de la construcción. CYPE Ingenieros, S.A.
- Data: 18/05/2024
- Divisa: EUR
- Costos indirectes: 3 %
- IVA: 21 %

## I Instal·lacions

### IS Evacuació d'aigües

#### ISB Baixants

**ISB010** m Baixant en l'interior de l'edifici per a aigües residuals i pluvials.
Baixant interior insonoritzada i amb resistència al foc de la xarxa d'evacuació d'aigües residuals, formada per tub de PVC, multicapa, de 110 mm de diàmetre i 3,2 mm de gruix; unió a pressió amb junta elàstica. Inclús, material auxiliar para muntatge i subjecció a l'obra, accessoris i peces especials.
Inclou: Replanteig del recorregut del baixant i de la situació dels elements de subjecció. Presentació en sec dels tubs. Fixació del material auxiliar per a muntatge i subjecció a l'obra. Muntatge, connexionat i comprovació del seu correcte funcionament. Realització de proves de servei.
Criteri d'amidament de projecte: Longitud mesurada segons documentació gràfica de Projecte.
Criteri de mesura d'obra: Es mesurarà la longitud realment executada segons especificacions de Projecte.

| Codi | Ut | Descripció | Rendiment | Preu | Import |
|---|---|---|---|---|---|
| mt36tiq051f | U | Material auxiliar per a muntatge i subjecció a l'obra de les canonades multicapa de PVC, insonoritzat, de 110 mm de diàmetre i 3 m de longitud nominal. (material) | 1 | 0.92 | 0.920 |
| mt36tiq050fi | m | Tub multicapa de PVC, segons UNE-EN 1453-1, insonoritzat i resistent al foc (reacció al foc classe B-s1, d0 segons UNE-EN 13501-1), de 110 mm de diàmetre i 3,2 mm de gruix, 3 m de longitud nominal, amb embocadura, unió a pressió amb junta elàstica, amb el preu incrementat el 40% en concepte d'accessoris i peces especials. (material) | 1 | 25.7 | 25.700 |
| mo008 | h | Oficial 1ª lampista. (mà d'obra) | 0.42 | 29.34 | 12.323 |
| mo107 | h | Ajudant lampista. (mà d'obra) | 0.33 | 25.25 | 8.333 |
| % | % | Costos directes complementaris | 2 % | 47.276 | 0.946 |
|  |  | Costos directes |  |  | 48.222 |

Residus:
- col·locació: mt36tiq050fi; factor de residu 0.0595615

## Recursos

**mt36tiq050fi** m Tub multicapa de PVC
Dades tècniques: Cost energètic 76.887 MJ; Emissió de CO2 7.790 kg; Codi LER 17 02 03; Massa de l'element 1.61 kg; Volum 0.002683 m3
Residus:
- embalatge: re170201 Fusta. (component de residu); rendiment 0.04 kg; Codi LER 17 02 01; Massa de l'element 1 kg; Volum 0.000909 m3
- embalatge: re170203 Plàstic. (component de residu); rendiment 0.002 kg; Codi LER 17 02 03; Massa de l'element 1 kg; Volum 0.001667 m3
