# Baixant vista en l'exterior de l'edifici per a aigües pluvials

- Propietat de l'arxiu: CYPE Ingenieros S.A.
- Format: FIEBDC-3/2016
- Programa: Generador de precios de la construcción. CYPE Ingenieros, S.A.
- Data: 18/05/2024
- Divisa: EUR
- Costos indirectes: 3 %
- IVA: 21 %

## I Instal·lacions

### IS Evacuació d'aigües

#### ISB Baixants

**ISB020** m Baixant vista en l'exterior de l'edifici per a aigües pluvials.
Tub baixant circular de zinctitani natural, electrosoldat per alta freqüència, de Ø 80 mm, espessor 0,65 mm, per a recollida d'aigües, formada per peces preformades, amb sistema d'unió mitjançant esbocardat, col·locades amb suports especials col·locats cada 50 cm, instal·lada a l'exterior de l'edifici. Inclús, connexions, colzes i peces especials.
Inclou: Replanteig del recorregut del baixant i de la situació dels elements de subjecció. Presentació en sec dels tubs. Fixació del material auxiliar per a muntatge i subjecció a l'obra. Muntatge, connexionat i comprovació del seu correcte funcionament. Realització de proves de servei.
Criteri d'amidament de projecte: Longitud mesurada segons documentació gràfica de Projecte.
Criteri de mesura d'obra: Es mesurarà la longitud realment executada segons especificacions de Projecte.

| Codi | Ut | Descripció | Rendiment | Preu | Import |
|---|---|---|---|---|---|
| mt36czr020c | m | Tub baixant circular de zinctitani natural, electrosoldat per alta freqüència, de Ø 80 mm, espessor 0,65 mm, segons UNE-EN 988, amb el preu incrementat el 10% en concepte de connexions, colzes i peces especials. (material) | 1.1 | 12.57 | 13.827 |
| mt36czr021a | U | Brida per baixant circular de zinctitani, de Ø 80 mm. (material) | 0.5 | 1.56 | 0.780 |
| mo008 | h | Oficial 1ª lampista. (mà d'obra) | 0.15 | 29.34 | 4.401 |
| mo107 | h | Ajudant lampista. (mà d'obra) | 0.15 | 25.25 | 3.788 |
| % | % | Costos directes complementaris | 2 % | 22.796 | 0.456 |
|  |  | Costos directes |  |  | 23.252 |

Residus:
- col·locació: mt36czr020c; factor de residu 0.00780769
- col·locació: mt36czr021a Brida per baixant circular de zinctitani, de Ø 80 mm; factor de residu 0.0055

## Recursos

**mt36czr020c** m Tub baixant circular de zinctitani natural
Dades tècniques: Cost energètic 53.586 MJ; Emissió de CO2 3.615 kg; Codi LER 17 04 07; Massa de l'element 1.17 kg; Volum 0.00078 m3

**mt36czr021a** U Brida per baixant circular de zinctitani, de Ø 80 mm
Dades tècniques: Cost energètic 5.537 MJ; Emissió de CO2 0.435 kg; Codi LER 17 04 07; Massa de l'element 0.12 kg; Volum 0.00008 m3
Residus:
- embalatge: re150101 Envasos de paper i cartró. (component de residu); rendiment 0.076 kg; Codi LER 15 01 01; Massa de l'element 1 kg; Volum 0.001333 m3
