# Baixant per a sistema de drenatge sifònic de coberta, sistema Akasison "JIMTEN"

- Propietat de l'arxiu: CYPE Ingenieros S.A.
- Format: FIEBDC-3/2016
- Programa: Generador de precios de la construcción. CYPE Ingenieros, S.A.
- Data: 05/05/2024
- Divisa: EUR
- Costos indirectes: 3 %
- IVA: 21 %

## I Instal·lacions

### IS Evacuació d'aigües

#### ISB Baixants

**ISB030** m Baixant per a sistema de drenatge sifònic de coberta, sistema Akasison "JIMTEN".
Baixant per a sistema de drenatge sifònic de coberta, formada per canonada templada mitjançant tractament tèrmic addicional, de polietilè d'alta densitat (PEAD/HDPE), de 125 mm de diàmetre exterior i 4,9 mm de gruix, sistema Akasison "JIMTEN", amb fixació a la paret cada 1,9 m mitjançant varilles amb plaques de subjecció i brides per al tub, maneguets electrosoldables en l'extrem superior i maneguets de dilatació cada 5 m i en l'extrem inferior, amb te 90° de registre.
Inclou: Replanteig del recorregut del baixant i de la situació dels elements de subjecció. Presentació en sec dels tubs. Fixació del material auxiliar per a muntatge i subjecció a l'obra. Muntatge, connexionat i comprovació del seu correcte funcionament. Realització de proves de servei.
Criteri d'amidament de projecte: Longitud mesurada segons documentació gràfica de Projecte.
Criteri de mesura d'obra: Es mesurarà la longitud realment executada segons especificacions de Projecte.

| Codi | Ut | Descripció | Rendiment | Preu | Import |
|---|---|---|---|---|---|
| mt11aka200 | U | Barnilla enroscada. (material) | 0.526 | 0.6 | 0.316 |
| mt11aka145a | U | Placa de suport d'acer galvanitzat, amb rosca de 1/2" de diàmetre, sistema Akasison "JIMTEN", per la realització de punts guia. (material) | 0.526 | 6 | 3.156 |
| mt11aka140o | U | Abraçadora per a canonada de 125 mm de diàmetre, d'acer galvanitzat, amb rosca de 1/2" de diàmetre, sistema Akasison "JIMTEN", per la realització de punts guia. (material) | 0.526 | 7.07 | 3.719 |
| mt11aka130a | U | Placa de suport, d'acer galvanitzat, amb rosca de 1/2" de diàmetre, sistema Akasison "JIMTEN", per la realització de punts fixes. (material) | 0.2 | 4.99 | 0.998 |
| mt11aka120o | U | Abraçadora per a canonada de 125 mm de diàmetre, d'acer galvanitzat, amb rosca de 1/2" de diàmetre, sistema Akasison "JIMTEN", per la realització de punts fixes. (material) | 0.2 | 8.5 | 1.700 |
| mt11aka040id | m | Canonada templada mitjançant tractament tèrmic addicional, de polietilè d'alta densitat (PEAD/HDPE), de 125 mm de diàmetre exterior i 4,9 mm de gruix, sistema Akasison "JIMTEN", en trams de 5 m de longitud. (material) | 1.05 | 18 | 18.900 |
| mt11aka100h | U | Maneguet electrosoldable de polietilè d'alta densitat (PEAD/HDPE), de 125 mm de diàmetre interior, sistema Akasison "JIMTEN". (material) | 0.1 | 15.9 | 1.590 |
| mt11aka170h | U | Maneguet compensador de dilatacions de polietilè d'alta densitat (PEAD/HDPE), de 125 mm de diàmetre interior, sistema Akasison "JIMTEN". (material) | 0.2 | 21 | 4.200 |
| mt11aka180h | U | Conjunt de dues abraçadores de subjecció d'acer inoxidable, de 125 mm de diàmetre interior, sistema Akasison "JIMTEN". (material) | 0.2 | 6 | 1.200 |
| mt11aka160h | U | Té 90° de registre de polietilè d'alta densitat (PEAD/HDPE), de 125 mm de diàmetre exterior i 4,8 mm de gruix, sistema Akasison "JIMTEN", diàmetre exterior de la derivació 110 mm. (material) | 0.05 | 31 | 1.550 |
| mo008 | h | Oficial 1ª lampista. (mà d'obra) | 0.245 | 29.34 | 7.188 |
| mo107 | h | Ajudant lampista. (mà d'obra) | 0.122 | 25.25 | 3.081 |
| % | % | Costos directes complementaris | 2 % | 47.598 | 0.952 |
|  |  | Costos directes |  |  | 48.550 |

Residus:
- col·locació: mt11aka140o; factor de residu 0.0188
- col·locació: mt11aka120o; factor de residu 0.0188
- col·locació: mt11aka040id; factor de residu 0.025775
- col·locació: mt11aka100h; factor de residu 0.0262518
- col·locació: mt11aka170h; factor de residu 0.0255506
- col·locació: mt11aka160h; factor de residu 0.0241771

## Recursos

**mt11aka140o** U Abraçadora per a canonada de 125 mm de diàmetre
Dades tècniques: Cost energètic 6.438 MJ; Emissió de CO2 0.530 kg; Codi LER 17 04 05; Massa de l'element 0.16 kg; Volum 0.000076 m3
Residus:
- embalatge: re170203 Plàstic. (component de residu); rendiment 0.025 kg; Codi LER 17 02 03; Massa de l'element 1 kg; Volum 0.001667 m3

**mt11aka120o** U Abraçadora per a canonada de 125 mm de diàmetre
Dades tècniques: Cost energètic 6.438 MJ; Emissió de CO2 0.530 kg; Codi LER 17 04 05; Massa de l'element 0.16 kg; Volum 0.000076 m3
Residus:
- embalatge: re170203 Plàstic; rendiment 0.025 kg

**mt11aka040id** m Canonada templada mitjançant tractament tèrmic addicional
Dades tècniques: Cost energètic 182.134 MJ; Emissió de CO2 9.043 kg; Codi LER 17 02 03; Massa de l'element 1.88 kg; Volum 0.003133 m3

**mt11aka100h** U Maneguet electrosoldable de polietilè d'alta densitat (PEAD/HDPE)
Dades tècniques: Cost energètic 8.223 MJ; Emissió de CO2 0.438 kg; Codi LER 17 02 03; Massa de l'element 0.08468 kg; Volum 0.000141 m3
Residus:
- embalatge: re150101 Envasos de paper i cartró. (component de residu); rendiment 0.036 kg; Codi LER 15 01 01; Massa de l'element 1 kg; Volum 0.001333 m3

**mt11aka170h** U Maneguet compensador de dilatacions de polietilè d'alta densitat (PEAD/HDPE)
Dades tècniques: Cost energètic 46.646 MJ; Emissió de CO2 2.346 kg; Codi LER 17 02 03; Massa de l'element 0.48128 kg; Volum 0.000802 m3
Residus:
- embalatge: re150101 Envasos de paper i cartró; rendiment 0.036 kg

**mt11aka160h** U Té 90° de registre de polietilè d'alta densitat (PEAD/HDPE)
Dades tècniques: Cost energètic 99.031 MJ; Emissió de CO2 4.947 kg; Codi LER 17 02 03; Massa de l'element 1.022 kg; Volum 0.001703 m3
Residus:
- embalatge: re150101 Envasos de paper i cartró; rendiment 0.037 kg
