# Baixant per a sistema de drenatge sifònic de coberta, sistema Akasison "JIMTEN"

- Propietat de l'arxiu: CYPE Ingenieros S.A.
- Format: FIEBDC-3/2016
- Programa: Generador de precios de la construcción. CYPE Ingenieros, S.A.
- Data: 19/05/2024
- Divisa: EUR
- Costos indirectes: 3 %
- IVA: 21 %

## I Instal·lacions

### IS Evacuació d'aigües

#### ISB Baixants

**ISB030** m Baixant per a sistema de drenatge sifònic de coberta, sistema Akasison "JIMTEN".
Baixant per a sistema de drenatge sifònic de coberta, formada per canonada templada mitjançant tractament tèrmic addicional, de polietilè d'alta densitat (PEAD/HDPE), de 200 mm de diàmetre exterior i 7,7 mm de gruix, sistema Akasison "JIMTEN", amb fixació a la paret cada 3 m mitjançant varilles amb plaques de subjecció i brides per al tub, maneguets electrosoldables en l'extrem superior i maneguets de dilatació cada 5 m i en l'extrem inferior, amb te 90° de registre.
Inclou: Replanteig del recorregut del baixant i de la situació dels elements de subjecció. Presentació en sec dels tubs. Fixació del material auxiliar per a muntatge i subjecció a l'obra. Muntatge, connexionat i comprovació del seu correcte funcionament. Realització de proves de servei.
Criteri d'amidament de projecte: Longitud mesurada segons documentació gràfica de Projecte.
Criteri de mesura d'obra: Es mesurarà la longitud realment executada segons especificacions de Projecte.

| Codi | Ut | Descripció | Rendiment | Preu | Import |
|---|---|---|---|---|---|
| mt11aka200 | U | Barnilla enroscada. (material) | 0.333 | 0.6 | 0.200 |
| mt11aka145b | U | Placa de suport d'acer galvanitzat, amb rosca de 1" de diàmetre, sistema Akasison "JIMTEN", per la realització de punts guia. (material) | 0.333 | 10.77 | 3.586 |
| mt11aka140t | U | Abraçadora per a canonada de 200 mm de diàmetre, d'acer galvanitzat, amb rosca de 1" de diàmetre, sistema Akasison "JIMTEN", per la realització de punts guia. (material) | 0.333 | 22.01 | 7.329 |
| mt11aka130b | U | Placa de suport, d'acer galvanitzat, amb rosca de 1" de diàmetre, sistema Akasison "JIMTEN", per la realització de punts fixes. (material) | 0.2 | 10.77 | 2.154 |
| mt11aka120t | U | Abraçadora per a canonada de 200 mm de diàmetre, d'acer galvanitzat, amb rosca de 1" de diàmetre, sistema Akasison "JIMTEN", per la realització de punts fixes. (material) | 0.2 | 22.01 | 4.402 |
| mt11aka040kf | m | Canonada templada mitjançant tractament tèrmic addicional, de polietilè d'alta densitat (PEAD/HDPE), de 200 mm de diàmetre exterior i 7,7 mm de gruix, sistema Akasison "JIMTEN", en trams de 5 m de longitud. (material) | 1.05 | 45 | 47.250 |
| mt11aka100j | U | Maneguet electrosoldable de polietilè d'alta densitat (PEAD/HDPE), de 200 mm de diàmetre interior, sistema Akasison "JIMTEN". (material) | 0.1 | 142.2 | 14.220 |
| mt11aka170j | U | Maneguet compensador de dilatacions de polietilè d'alta densitat (PEAD/HDPE), de 200 mm de diàmetre interior, sistema Akasison "JIMTEN". (material) | 0.2 | 111 | 22.200 |
| mt11aka180j | U | Conjunt de dues abraçadores de subjecció d'acer inoxidable, de 200 mm de diàmetre interior, sistema Akasison "JIMTEN". (material) | 0.2 | 18.86 | 3.772 |
| mt11aka160j | U | Té 90° de registre de polietilè d'alta densitat (PEAD/HDPE), de 200 mm de diàmetre exterior i 6,2 mm de gruix, sistema Akasison "JIMTEN", diàmetre exterior de la derivació 110 mm. (material) | 0.05 | 161.63 | 8.082 |
| mo008 | h | Oficial 1ª lampista. (mà d'obra) | 0.317 | 29.34 | 9.301 |
| mo107 | h | Ajudant lampista. (mà d'obra) | 0.158 | 25.25 | 3.990 |
| % | % | Costos directes complementaris | 2 % | 126.486 | 2.530 |
|  |  | Costos directes |  |  | 129.016 |

Residus:
- col·locació: mt11aka140t; factor de residu 0.0053
- col·locació: mt11aka120t; factor de residu 0.0053
- col·locació: mt11aka040kf; factor de residu 0.0216899
- col·locació: mt11aka100j; factor de residu 0.0165022
- col·locació: mt11aka170j; factor de residu 0.0164997
- col·locació: mt11aka160j; factor de residu 0.0165

## Recursos

**mt11aka140t** U Abraçadora per a canonada de 200 mm de diàmetre
Dades tècniques: Cost energètic 9.397 MJ; Emissió de CO2 0.756 kg; Codi LER 17 04 05; Massa de l'element 0.22 kg; Volum 0.000105 m3
Residus:
- embalatge: re170203 Plàstic. (component de residu); rendiment 0.04 kg; Codi LER 17 02 03; Massa de l'element 1 kg; Volum 0.001667 m3

**mt11aka120t** U Abraçadora per a canonada de 200 mm de diàmetre
Dades tècniques: Cost energètic 9.397 MJ; Emissió de CO2 0.756 kg; Codi LER 17 04 05; Massa de l'element 0.22 kg; Volum 0.000105 m3
Residus:
- embalatge: re170203 Plàstic; rendiment 0.04 kg

**mt11aka040kf** m Canonada templada mitjançant tractament tèrmic addicional
Dades tècniques: Cost energètic 449.523 MJ; Emissió de CO2 22.318 kg; Codi LER 17 02 03; Massa de l'element 4.64 kg; Volum 0.007733 m3

**mt11aka100j** U Maneguet electrosoldable de polietilè d'alta densitat (PEAD/HDPE)
Dades tècniques: Cost energètic 19.461 MJ; Emissió de CO2 1.001 kg; Codi LER 17 02 03; Massa de l'element 0.20064 kg; Volum 0.000334 m3
Residus:
- embalatge: re150101 Envasos de paper i cartró. (component de residu); rendiment 0.042 kg; Codi LER 15 01 01; Massa de l'element 1 kg; Volum 0.001333 m3

**mt11aka170j** U Maneguet compensador de dilatacions de polietilè d'alta densitat (PEAD/HDPE)
Dades tècniques: Cost energètic 119.146 MJ; Emissió de CO2 5.950 kg; Codi LER 17 02 03; Massa de l'element 1.2296 kg; Volum 0.002049 m3
Residus:
- embalatge: re150101 Envasos de paper i cartró; rendiment 0.042 kg

**mt11aka160j** U Té 90° de registre de polietilè d'alta densitat (PEAD/HDPE)
Dades tècniques: Cost energètic 206.183 MJ; Emissió de CO2 10.271 kg; Codi LER 17 02 03; Massa de l'element 2.128 kg; Volum 0.003547 m3
Residus:
- embalatge: re150101 Envasos de paper i cartró; rendiment 0.042 kg
