# Canonada per a ventilació secundària

- Propietat de l'arxiu: CYPE Ingenieros S.A.
- Format: FIEBDC-3/2016
- Programa: Generador de precios de la construcción. CYPE Ingenieros, S.A.
- Data: 19/05/2024
- Divisa: EUR
- Costos indirectes: 3 %
- IVA: 21 %

## I Instal·lacions

### IS Evacuació d'aigües

#### ISB Baixants

**ISB041** m Canonada per a ventilació secundària.
Canonada per a ventilació secundària de la xarxa d'evacuació d'aigües, formada per tub de PVC, de 160 mm de diàmetre i 2 mm de gruix; unió enganxada amb adhesiu. Inclús líquid netejador, adhesiu per a tubs i accessoris de PVC, material auxiliar para muntatge i subjecció a l'obra, accessoris i peces especials.
Inclou: Replanteig del recorregut de la canonada per a ventilació i de la situació dels elements de subjecció. Presentació en sec dels tubs. Fixació del material auxiliar per a muntatge i subjecció a l'obra. Muntatge, connexionat i comprovació del seu correcte funcionament.
Criteri d'amidament de projecte: Longitud mesurada segons documentació gràfica de Projecte.
Criteri de mesura d'obra: Es mesurarà la longitud realment executada segons especificacions de Projecte.

| Codi | Ut | Descripció | Rendiment | Preu | Import |
|---|---|---|---|---|---|
| mt36tvg400h | U | Material auxiliar per a muntatge i subjecció a l'obra de les canonades de PVC, de 160 mm de diàmetre. (material) | 0.25 | 0.75 | 0.188 |
| mt36tvg010hh | m | Tub de PVC, de 160 mm de diàmetre i 2 mm de gruix, amb el preu incrementat el 35% en concepte d'accessoris i peces especials. (material) | 1.05 | 6.74 | 7.077 |
| mt11var009 | l | Líquid netejador per enganxat mitjançant adhesiu de tubs i accessoris de PVC. (material) | 0.079 | 37.6 | 2.970 |
| mt11var010 | l | Adhesiu per tubs i accessoris de PVC. (material) | 0.039 | 47.92 | 1.869 |
| mo008 | h | Oficial 1ª lampista. (mà d'obra) | 0.204 | 29.34 | 5.985 |
| mo107 | h | Ajudant lampista. (mà d'obra) | 0.102 | 25.25 | 2.576 |
| % | % | Costos directes complementaris | 2 % | 20.665 | 0.413 |
|  |  | Costos directes |  |  | 21.078 |

Residus:
- col·locació: mt36tvg010hh; factor de residu 0.0778445
- col·locació: mt11var009 Líquid netejador per enganxat mitjançant adhesiu de tubs i accessoris de PVC; factor de residu 0.0275

## Recursos

**mt36tvg010hh** m Tub de PVC, de 160 mm de diàmetre i 2 mm de gruix
Dades tècniques: Cost energètic 110.060 MJ; Emissió de CO2 11.447 kg; Codi LER 17 02 03; Massa de l'element 2.36 kg; Volum 0.003933 m3
Residus:
- embalatge: re170201 Fusta. (component de residu); rendiment 0.04 kg; Codi LER 17 02 01; Massa de l'element 1 kg; Volum 0.000909 m3
- embalatge: re170203 Plàstic. (component de residu); rendiment 0.001 kg; Codi LER 17 02 03; Massa de l'element 1 kg; Volum 0.001667 m3

**mt11var009** l Líquid netejador per enganxat mitjançant adhesiu de tubs i accessoris de PVC
Dades tècniques: Cost energètic 3.819 MJ; Emissió de CO2 0.202 kg; Codi LER 20 01 30; Massa de l'element 1 kg; Volum 0.001 m3
Residus:
- embalatge: re170203 Plàstic; rendiment 0.032 kg
