# Canonada per a ventilació secundària

- Propietat de l'arxiu: CYPE Ingenieros S.A.
- Format: FIEBDC-3/2016
- Programa: Generador de precios de la construcción. CYPE Ingenieros, S.A.
- Data: 19/05/2024
- Divisa: EUR
- Costos indirectes: 3 %
- IVA: 21 %

## I Instal·lacions

### IS Evacuació d'aigües

#### ISB Baixants

**ISB041** m Canonada per a ventilació secundària.
Canonada per a ventilació secundària de la xarxa d'evacuació d'aigües, formada per tub de polipropilè, de 75 mm de diàmetre i 2,1 mm de gruix; unió a pressió amb junta elàstica. Inclús, material auxiliar para muntatge i subjecció a l'obra, accessoris i peces especials.
Inclou: Replanteig del recorregut de la canonada per a ventilació i de la situació dels elements de subjecció. Presentació en sec dels tubs. Fixació del material auxiliar per a muntatge i subjecció a l'obra. Muntatge, connexionat i comprovació del seu correcte funcionament.
Criteri d'amidament de projecte: Longitud mesurada segons documentació gràfica de Projecte.
Criteri de mesura d'obra: Es mesurarà la longitud realment executada segons especificacions de Projecte.

| Codi | Ut | Descripció | Rendiment | Preu | Import |
|---|---|---|---|---|---|
| mt36tip400c | U | Material auxiliar per a muntatge i subjecció a l'obra de les canonades de polipropilè, de 75 mm de diàmetre. (material) | 0.25 | 0.14 | 0.035 |
| mt36tip010ch | m | Tub de polipropilè, de 75 mm de diàmetre i 2,1 mm de gruix, amb extrem atrompetat i junta elàstica, segons UNE-EN 1451-1, amb el preu incrementat el 35% en concepte d'accessoris i peces especials. (material) | 1.05 | 9.78 | 10.269 |
| mo008 | h | Oficial 1ª lampista. (mà d'obra) | 0.102 | 29.34 | 2.993 |
| mo107 | h | Ajudant lampista. (mà d'obra) | 0.051 | 25.25 | 1.288 |
| % | % | Costos directes complementaris | 2 % | 14.585 | 0.292 |
|  |  | Costos directes |  |  | 14.877 |

Residus:
- col·locació: mt36tip010ch; factor de residu 0.0270191

## Recursos

**mt36tip010ch** m Tub de polipropilè
Dades tècniques: Cost energètic 53.435 MJ; Emissió de CO2 1.673 kg; Codi LER 17 02 03; Massa de l'element 0.575 kg; Volum 0.000958 m3
