# Canaló vist de peces preformades

- Propietat de l'arxiu: CYPE Ingenieros S.A.
- Format: FIEBDC-3/2016
- Programa: Generador de precios de la construcción. CYPE Ingenieros, S.A.
- Data: 19/05/2024
- Divisa: EUR
- Costos indirectes: 3 %
- IVA: 21 %

## I Instal·lacions

### IS Evacuació d'aigües

#### ISC Canalons

**ISC010** m Canaló vist de peces preformades.
Canaló circular d'alumini lacat, de desenvolupament 250 mm, de 0,68 mm d'espessor, per a recollida d'aigües, format per peces preformades, fixades amb suports especials col·locats cada 50 cm, amb una pendent mínima del 0,5%. Inclús suports, cantonades, tapes, acabaments finals, peces de connexió a baixants i peces especials.
Inclou: Replanteig del recorregut del canaló i de la situació dels elements de subjecció. Fixació del material auxiliar per a muntatge i subjecció a l'obra. Muntatge, connexionat i comprovació del seu correcte funcionament.
Criteri d'amidament de projecte: Longitud mesurada segons documentació gràfica de Projecte.
Criteri de mesura d'obra: Es mesurarà la longitud realment executada segons especificacions de Projecte.

| Codi | Ut | Descripció | Rendiment | Preu | Import |
|---|---|---|---|---|---|
| mt36cal010ag | m | Canaló circular d'alumini lacat, de desenvolupament 250 mm i 0,68 mm de gruix, amb el preu incrementat el 30% en concepte de suports, cantonades, tapes, rematades finals, peces de connexió a baixants i peces especials. (material) | 1.1 | 16.23 | 17.853 |
| mo008 | h | Oficial 1ª lampista. (mà d'obra) | 0.336 | 29.34 | 9.858 |
| mo107 | h | Ajudant lampista. (mà d'obra) | 0.336 | 25.25 | 8.484 |
| % | % | Costos directes complementaris | 2 % | 36.195 | 0.724 |
|  |  | Costos directes |  |  | 36.919 |

Residus:
- col·locació: mt36cal010ag; factor de residu 0.024

## Recursos

**mt36cal010ag** m Canaló circular d'alumini lacat
Dades tècniques: Cost energètic 39.135 MJ; Emissió de CO2 2.782 kg; Codi LER 17 04 02; Massa de l'element 0.35 kg; Volum 0.000233 m3
Residus:
- embalatge: re170203 Plàstic. (component de residu); rendiment 0.008 kg; Codi LER 17 02 03; Massa de l'element 1 kg; Volum 0.001667 m3
