# Xarxa de petita evacuació, col·locada superficialment

- Propietat de l'arxiu: CYPE Ingenieros S.A.
- Format: FIEBDC-3/2016
- Programa: Generador de precios de la construcción. CYPE Ingenieros, S.A.
- Data: 07/05/2024
- Divisa: EUR
- Costos indirectes: 3 %
- IVA: 21 %

## I Instal·lacions

### IS Evacuació d'aigües

#### ISD Derivacions individuals

**ISD004** m Xarxa de petita evacuació, col·locada superficialment.
Xarxa de petita evacuació, amb resistència al foc, col·locada superficialment i fixada al parament, formada per tub de PVC, multicapa, de 32 mm de diàmetre i 3 mm de gruix, que connecta l'aparell amb la baixant, el col·lector o el caixa sifònica; unió enganxada amb adhesiu. Inclús líquid netejador, adhesiu per a tubs i accessoris de PVC, material auxiliar para muntatge i subjecció a l'obra, accessoris i peces especials.
Inclou: Replanteig del recorregut de la canonada i de la situació dels elements de subjecció. Presentació de tubs. Fixació del material auxiliar per a muntatge i subjecció a l'obra. Muntatge, connexionat i comprovació del seu correcte funcionament. Realització de proves de servei.
Criteri d'amidament de projecte: Longitud mesurada segons documentació gràfica de Projecte.
Criteri de mesura d'obra: Es mesurarà la longitud realment executada segons especificacions de Projecte.

| Codi | Ut | Descripció | Rendiment | Preu | Import |
|---|---|---|---|---|---|
| mt36tiq011a | U | Material auxiliar per a muntatge i subjecció a l'obra de les canonades multicapa de PVC, de 32 mm de diàmetre i 5 m de longitud nominal. (material) | 1 | 0.14 | 0.140 |
| mt36tiq010ac | m | Tub multicapa de PVC, segons UNE-EN 1453-1, resistent al foc (reacció al foc classe B-s1, d0 segons UNE-EN 13501-1), de 32 mm de diàmetre i 3 mm de gruix, color gris RAL 7037, 5 m de longitud nominal, junt enganxat, amb el preu incrementat el 10% en concepte d'accessoris i peces especials. (material) | 1.05 | 3.17 | 3.329 |
| mt36tiq012a | l | Líquid netejador per enganxat mitjançant adhesiu de tubs i accessoris de PVC. (material) | 0.02 | 36.66 | 0.733 |
| mt36tiq013a | kg | Adhesiu per tubs i accessoris de PVC. (material) | 0.01 | 46.72 | 0.467 |
| mo008 | h | Oficial 1ª lampista. (mà d'obra) | 0.096 | 29.34 | 2.817 |
| mo107 | h | Ajudant lampista. (mà d'obra) | 0.048 | 25.25 | 1.212 |
| % | % | Costos directes complementaris | 2 % | 8.698 | 0.174 |
|  |  | Costos directes |  |  | 8.872 |

Residus:
- col·locació: mt36tiq010ac; factor de residu 0.08
- col·locació: mt36tiq012a Líquid netejador per enganxat mitjançant adhesiu de tubs i accessoris de PVC; factor de residu 0.0275

## Recursos

**mt36tiq010ac** m Tub multicapa de PVC
Dades tècniques: Cost energètic 23.689 MJ; Emissió de CO2 1.931 kg; Codi LER 17 02 03; Massa de l'element 0.41 kg; Volum 0.000683 m3
Residus:
- embalatge: re170201 Fusta. (component de residu); rendiment 0.04 kg; Codi LER 17 02 01; Massa de l'element 1 kg; Volum 0.000909 m3
- embalatge: re170203 Plàstic. (component de residu); rendiment 0.001 kg; Codi LER 17 02 03; Massa de l'element 1 kg; Volum 0.001667 m3

**mt36tiq012a** l Líquid netejador per enganxat mitjançant adhesiu de tubs i accessoris de PVC
Dades tècniques: Cost energètic 3.819 MJ; Emissió de CO2 0.202 kg; Codi LER 20 01 30; Massa de l'element 1 kg; Volum 0.001 m3
Residus:
- embalatge: re170203 Plàstic; rendiment 0.032 kg
