# Xarxa interior d'evacuació per bany petit

- Propietat de l'arxiu: CYPE Ingenieros S.A.
- Format: FIEBDC-3/2016
- Programa: Generador de precios de la construcción. CYPE Ingenieros, S.A.
- Data: 04/05/2024
- Divisa: EUR
- Costos indirectes: 3 %
- IVA: 21 %

## I Instal·lacions

### IS Evacuació d'aigües

#### ISD Derivacions individuals

**ISD020** U Xarxa interior d'evacuació per bany petit.
Xarxa interior d'evacuació, per bany petit amb dotació per: vàter, lavabo senzill, realitzada amb tub de polipropilè per la xarxa de desguàs que connecten l'evacuació dels aparells amb la caixa sifònica i amb la baixant, amb els diàmetres necessaris per cada punt de servei, i caixa sifònica de PVC, model S-153 "JIMTEN", de 110 mm de diàmetre, amb tapa cega d'acer inoxidable. Inclús, material auxiliar per a muntatge i subjecció a la obra, accessoris i peces especials.
Inclou: Replanteig. Presentació en sec dels tubs. Fixació del material auxiliar per a muntatge i subjecció a l'obra. Col·locació de la caixa sifònica. Muntatge, connexionat i comprovació del seu correcte funcionament. Realització de proves de servei.
Criteri d'amidament de projecte: Nombre d'unitats previstes, segons documentació gràfica de Projecte.
Criteri de mesura d'obra: Es mesurarà el nombre d'unitats realment executades segons especificacions de Projecte.

| Codi | Ut | Descripció | Rendiment | Preu | Import |
|---|---|---|---|---|---|
| mt36tip010ad | m | Tub de polipropilè, de 40 mm de diàmetre i 1,8 mm de gruix, amb extrem atrompetat i junta elàstica, segons UNE-EN 1451-1, amb el preu incrementat el 15% en concepte d'accessoris i peces especials. (material) | 2.12 | 5.34 | 11.321 |
| mt36tip010ed | m | Tub de polipropilè, de 110 mm de diàmetre i 3,1 mm de gruix, amb extrem atrompetat i junta elàstica, segons UNE-EN 1451-1, amb el preu incrementat el 15% en concepte d'accessoris i peces especials. (material) | 2.125 | 15 | 31.875 |
| mt36tie010fd | m | Tub de PVC, sèrie B, de 110 mm de diàmetre i 3,2 mm de gruix, amb extrem atrompetat, segons UNE-EN 1329-1, amb el preu incrementat el 15% en concepte d'accessoris i peces especials. (material) | 0.7 | 6.14 | 4.298 |
| mt36bsj010ga | U | Caixa sifònica de PVC, model S-153 "JIMTEN", de 110 mm de diàmetre, amb cinc entrades de 40 mm de diàmetre i una sortida de 50 mm de diàmetre, amb tapa cega d'acer inoxidable. (material) | 1 | 19.06 | 19.060 |
| mt36bop012a | U | Maneguet de dilatació de polipropilè per prolongació de caixa sifònica, de 40 mm de diàmetre, amb junta elàstica, segons UNE-EN 1451-1. (material) | 4 | 2.25 | 9.000 |
| mt36bop012b | U | Maneguet de dilatació de polipropilè per prolongació de caixa sifònica, de 50 mm de diàmetre, amb junta elàstica, segons UNE-EN 1451-1. (material) | 1 | 2.34 | 2.340 |
| mt36tip010ba | m | Tub de polipropilè, de 50 mm de diàmetre i 1,8 mm de gruix, amb extrem atrompetat i junta elàstica, segons UNE-EN 1451-1. (material) | 1 | 4.83 | 4.830 |
| mo008 | h | Oficial 1ª lampista. (mà d'obra) | 6.204 | 29.34 | 182.025 |
| mo107 | h | Ajudant lampista. (mà d'obra) | 3.102 | 25.25 | 78.326 |
| % | % | Costos directes complementaris | 2 % | 343.075 | 6.862 |
|  |  | Costos directes |  |  | 349.937 |

Residus:
- col·locació: mt36tip010ad; factor de residu 0.0275
- col·locació: mt36tip010ed; factor de residu 0.0262297
- col·locació: mt36tie010fd; factor de residu 0.078418
- col·locació: mt36bop012a; factor de residu 0.0275116
- col·locació: mt36bop012b; factor de residu 0.0275057
- col·locació: mt36tip010ba; factor de residu 0.0275015

## Recursos

**mt36tip010ad** m Tub de polipropilè
Dades tècniques: Cost energètic 24.162 MJ; Emissió de CO2 0.757 kg; Codi LER 17 02 03; Massa de l'element 0.26 kg; Volum 0.000433 m3

**mt36tip010ed** m Tub de polipropilè
Dades tècniques: Cost energètic 127.035 MJ; Emissió de CO2 3.978 kg; Codi LER 17 02 03; Massa de l'element 1.367 kg; Volum 0.002278 m3

**mt36tie010fd** m Tub de PVC, sèrie B
Dades tècniques: Cost energètic 76.841 MJ; Emissió de CO2 7.787 kg; Codi LER 17 02 03; Massa de l'element 1.61 kg; Volum 0.002683 m3
Residus:
- embalatge: re170201 Fusta. (component de residu); rendiment 0.04 kg; Codi LER 17 02 01; Massa de l'element 1 kg; Volum 0.000909 m3
- embalatge: re170203 Plàstic. (component de residu); rendiment 0.001 kg; Codi LER 17 02 03; Massa de l'element 1 kg; Volum 0.001667 m3

**mt36bsj010ga** U Caixa sifònica de PVC
Dades tècniques: Cost energètic 46.812 MJ; Emissió de CO2 5.641 kg
Residus:
- embalatge: re150101 Envasos de paper i cartró. (component de residu); rendiment 0.036 kg; Codi LER 15 01 01; Massa de l'element 1 kg; Volum 0.001333 m3

**mt36bop012a** U Maneguet de dilatació de polipropilè per prolongació de caixa sifònica
Dades tècniques: Cost energètic 4.015 MJ; Emissió de CO2 0.155 kg; Codi LER 17 02 03; Massa de l'element 0.043 kg; Volum 0.000072 m3
Residus:
- embalatge: re150101 Envasos de paper i cartró; rendiment 0.035 kg

**mt36bop012b** U Maneguet de dilatació de polipropilè per prolongació de caixa sifònica
Dades tècniques: Cost energètic 8.104 MJ; Emissió de CO2 0.283 kg; Codi LER 17 02 03; Massa de l'element 0.087 kg; Volum 0.000145 m3
Residus:
- embalatge: re150101 Envasos de paper i cartró; rendiment 0.035 kg

**mt36tip010ba** m Tub de polipropilè
Dades tècniques: Cost energètic 30.760 MJ; Emissió de CO2 0.963 kg; Codi LER 17 02 03; Massa de l'element 0.331 kg; Volum 0.000552 m3
