# Xarxa interior d'evacuació per cambra de bany

- Propietat de l'arxiu: CYPE Ingenieros S.A.
- Format: FIEBDC-3/2016
- Programa: Generador de precios de la construcción. CYPE Ingenieros, S.A.
- Data: 21/05/2024
- Divisa: EUR
- Costos indirectes: 3 %
- IVA: 21 %

## I Instal·lacions

### IS Evacuació d'aigües

#### ISD Derivacions individuals

**ISD021** U Xarxa interior d'evacuació per cambra de bany.
Xarxa interior d'evacuació, per cambra de bany amb dotació per: vàter, lavabo senzill, banyera, bidet, realitzada amb tub de PVC, sèrie B per la xarxa de desguàs que connecten l'evacuació dels aparells amb la caixa sifònica i amb la baixant, amb els diàmetres necessaris per cada punt de servei, i caixa sifònica de polipropilè, de 90 mm de diàmetre i de 105 mm d'altura, amb tapa cega circular d'acer inoxidable. Inclús líquid netejador, adhesiu per a tubs i accessoris de PVC, material auxiliar per a muntatge i subjecció a la obra, accessoris i peces especials.
Inclou: Replanteig. Presentació en sec dels tubs. Fixació del material auxiliar per a muntatge i subjecció a l'obra. Col·locació de la caixa sifònica. Muntatge, connexionat i comprovació del seu correcte funcionament. Realització de proves de servei.
Criteri d'amidament de projecte: Nombre d'unitats previstes, segons documentació gràfica de Projecte.
Criteri de mesura d'obra: Es mesurarà el nombre d'unitats realment executades segons especificacions de Projecte.

| Codi | Ut | Descripció | Rendiment | Preu | Import |
|---|---|---|---|---|---|
| mt36tit010bc | m | Tub de PVC, sèrie B, de 40 mm de diàmetre i 3 mm de gruix, segons UNE-EN 1329-1, amb el preu incrementat el 10% en concepte d'accessoris i peces especials. (material) | 5.16 | 1.83 | 9.443 |
| mt36tit010gc | m | Tub de PVC, sèrie B, de 110 mm de diàmetre i 3,2 mm de gruix, segons UNE-EN 1329-1, amb el preu incrementat el 10% en concepte d'accessoris i peces especials. (material) | 2.125 | 5.39 | 11.454 |
| mt11var009 | l | Líquid netejador per enganxat mitjançant adhesiu de tubs i accessoris de PVC. (material) | 0.445 | 37.6 | 16.732 |
| mt11var010 | l | Adhesiu per tubs i accessoris de PVC. (material) | 0.222 | 47.92 | 10.638 |
| mt36bop011a | U | Tub de polipropilè, per prolongació de caixa sifònica, de 120 mm de diàmetre i de 500 mm d'altura. (material) | 1 | 4.82 | 4.820 |
| mt36bop010a | U | Caixa sifònica de polipropilè, de 90 mm de diàmetre i de 105 mm d'altura, amb tres entrades de 40 mm de diàmetre i una sortida de 50 mm de diàmetre, amb tapa cega circular d'acer inoxidable. (material) | 1 | 9.68 | 9.680 |
| mt36tit010ca | m | Tub de PVC, sèrie B, de 50 mm de diàmetre i 3 mm de gruix, segons UNE-EN 1329-1. (material) | 1 | 2.12 | 2.120 |
| mo008 | h | Oficial 1ª lampista. (mà d'obra) | 10.76 | 29.34 | 315.698 |
| mo107 | h | Ajudant lampista. (mà d'obra) | 5.38 | 25.25 | 135.845 |
| % | % | Costos directes complementaris | 2 % | 516.430 | 10.329 |
|  |  | Costos directes |  |  | 526.759 |

Residus:
- col·locació: mt36tit010bc; factor de residu 0.08
- col·locació: mt36tit010gc; factor de residu 0.0791416
- col·locació: mt11var009 Líquid netejador per enganxat mitjançant adhesiu de tubs i accessoris de PVC; factor de residu 0.0275
- col·locació: mt36bop011a Tub de polipropilè, per prolongació de caixa sifònica, de 120 mm de diàmetre i de 500 mm d'altura; factor de residu 0.0275006
- col·locació: mt36tit010ca Tub de PVC, sèrie B, de 50 mm de diàmetre i 3 mm de gruix, segons UNE-EN 1329-1; factor de residu 0.08

## Recursos

**mt36tit010bc** m Tub de PVC, sèrie B
Dades tècniques: Cost energètic 28.561 MJ; Emissió de CO2 2.468 kg; Codi LER 17 02 03; Massa de l'element 0.52 kg; Volum 0.000867 m3
Residus:
- embalatge: re170201 Fusta. (component de residu); rendiment 0.04 kg; Codi LER 17 02 01; Massa de l'element 1 kg; Volum 0.000909 m3
- embalatge: re170203 Plàstic. (component de residu); rendiment 0.001 kg; Codi LER 17 02 03; Massa de l'element 1 kg; Volum 0.001667 m3

**mt36tit010gc** m Tub de PVC, sèrie B
Dades tècniques: Cost energètic 76.839 MJ; Emissió de CO2 7.787 kg; Codi LER 17 02 03; Massa de l'element 1.61 kg; Volum 0.002683 m3
Residus:
- embalatge: re170201 Fusta; rendiment 0.04 kg
- embalatge: re170203 Plàstic; rendiment 0.001 kg

**mt11var009** l Líquid netejador per enganxat mitjançant adhesiu de tubs i accessoris de PVC
Dades tècniques: Cost energètic 3.819 MJ; Emissió de CO2 0.202 kg; Codi LER 20 01 30; Massa de l'element 1 kg; Volum 0.001 m3
Residus:
- embalatge: re170203 Plàstic; rendiment 0.032 kg

**mt36bop011a** U Tub de polipropilè, per prolongació de caixa sifònica, de 120 mm de diàmetre i de 500 mm d'altura
Dades tècniques: Cost energètic 80.217 MJ; Emissió de CO2 2.541 kg; Codi LER 17 02 03; Massa de l'element 0.863 kg; Volum 0.001438 m3
Residus:
- embalatge: re150101 Envasos de paper i cartró. (component de residu); rendiment 0.035 kg; Codi LER 15 01 01; Massa de l'element 1 kg; Volum 0.001333 m3

**mt36bop010a** U Caixa sifònica de polipropilè
Dades tècniques: Cost energètic 48.627 MJ; Emissió de CO2 2.726 kg
Residus:
- embalatge: re150101 Envasos de paper i cartró; rendiment 0.035 kg

**mt36tit010ca** m Tub de PVC, sèrie B, de 50 mm de diàmetre i 3 mm de gruix, segons UNE-EN 1329-1
Dades tècniques: Cost energètic 34.762 MJ; Emissió de CO2 3.151 kg; Codi LER 17 02 03; Massa de l'element 0.66 kg; Volum 0.0011 m3
Residus:
- embalatge: re170201 Fusta; rendiment 0.04 kg
- embalatge: re170203 Plàstic; rendiment 0.001 kg
