# Xarxa interior d'evacuació per cambra de bany

- Propietat de l'arxiu: CYPE Ingenieros S.A.
- Format: FIEBDC-3/2016
- Programa: Generador de precios de la construcción. CYPE Ingenieros, S.A.
- Data: 17/05/2024
- Divisa: EUR
- Costos indirectes: 3 %
- IVA: 21 %

## I Instal·lacions

### IS Evacuació d'aigües

#### ISD Derivacions individuals

**ISD021** U Xarxa interior d'evacuació per cambra de bany.
Xarxa interior d'evacuació insonoritzada, per cambra de bany amb dotació per: vàter, lavabo senzill, banyera, bidet, realitzada amb tub de polipropilè amb nivell d'insonorització mig per la xarxa de desguàs que connecten l'evacuació dels aparells amb la caixa sifònica i amb la baixant, amb els diàmetres necessaris per cada punt de servei, i caixa sifònica de polipropilè, de color blau, de 110 mm de diàmetre, amb tapa cega d'acer inoxidable. Inclús, material auxiliar per a muntatge i subjecció a la obra, accessoris i peces especials.
Inclou: Replanteig. Presentació en sec dels tubs. Fixació del material auxiliar per a muntatge i subjecció a l'obra. Col·locació de la caixa sifònica. Muntatge, connexionat i comprovació del seu correcte funcionament. Realització de proves de servei.
Criteri d'amidament de projecte: Nombre d'unitats previstes, segons documentació gràfica de Projecte.
Criteri de mesura d'obra: Es mesurarà el nombre d'unitats realment executades segons especificacions de Projecte.

| Codi | Ut | Descripció | Rendiment | Preu | Import |
|---|---|---|---|---|---|
| mt36tip110bd | m | Tub de polipropilè amb nivell d'insonorització mig, de 40 mm de diàmetre i 1,8 mm de gruix, color blau, amb extrem atrompetat i junta elàstica, segons UNE-EN 1451-1, amb el preu incrementat el 15% en concepte d'accessoris i peces especials. (material) | 5.16 | 5.91 | 30.496 |
| mt36tip110fd | m | Tub de polipropilè amb nivell d'insonorització mig, de 110 mm de diàmetre i 3,4 mm de gruix, color blau, amb extrem atrompetat i junta elàstica, segons UNE-EN 1451-1, amb el preu incrementat el 15% en concepte d'accessoris i peces especials. (material) | 2.125 | 16.07 | 34.149 |
| mt36abn015a | U | Tub multicapa de polipropilè, insonoritzat i resistent al foc (reacció al foc classe B-s1, d0 segons UNE-EN 13501-1), lliure de halògens, de 110 mm de diàmetre i 500 mm de longitud, segons UNE-EN 1451-1, per prolongació de caixa sifònica. (material) | 1 | 11.58 | 11.580 |
| mt36abn200a | U | Caixa sifònica de polipropilè, de color blau, de 110 mm de diàmetre, amb tres entrades de 40 mm de diàmetre i una sortida de 50 mm de diàmetre. (material) | 1 | 10.87 | 10.870 |
| mt36abn202a | U | Tapa cega d'acer inoxidable, per a caixa sifònica de 110 mm de diàmetre. (material) | 1 | 5.68 | 5.680 |
| mt36tip110ca | m | Tub de polipropilè amb nivell d'insonorització mig, de 50 mm de diàmetre i 1,8 mm de gruix, color blau, amb extrem atrompetat i junta elàstica, segons UNE-EN 1451-1. (material) | 1 | 5.54 | 5.540 |
| mo008 | h | Oficial 1ª lampista. (mà d'obra) | 10.76 | 29.34 | 315.698 |
| mo107 | h | Ajudant lampista. (mà d'obra) | 5.38 | 25.25 | 135.845 |
| % | % | Costos directes complementaris | 2 % | 549.858 | 10.997 |
|  |  | Costos directes |  |  | 560.855 |

Residus:
- col·locació: mt36tip110bd; factor de residu 0.027502
- col·locació: mt36tip110fd; factor de residu 0.026067
- col·locació: mt36abn015a; factor de residu 0.0268438
- col·locació: mt36abn200a; factor de residu 0.02694
- col·locació: mt36tip110ca; factor de residu 0.0275014

## Recursos

**mt36tip110bd** m Tub de polipropilè amb nivell d'insonorització mig
Dades tècniques: Cost energètic 23.697 MJ; Emissió de CO2 0.742 kg; Codi LER 17 02 03; Massa de l'element 0.255 kg; Volum 0.000425 m3

**mt36tip110fd** m Tub de polipropilè amb nivell d'insonorització mig
Dades tècniques: Cost energètic 131.775 MJ; Emissió de CO2 4.126 kg; Codi LER 17 02 03; Massa de l'element 1.418 kg; Volum 0.002363 m3

**mt36abn015a** U Tub multicapa de polipropilè
Dades tècniques: Cost energètic 57.450 MJ; Emissió de CO2 1.819 kg; Codi LER 17 02 03; Massa de l'element 0.653 kg; Volum 0.001088 m3
Residus:
- embalatge: re150101 Envasos de paper i cartró. (component de residu); rendiment 0.035 kg; Codi LER 15 01 01; Massa de l'element 1 kg; Volum 0.001333 m3

**mt36abn200a** U Caixa sifònica de polipropilè
Dades tècniques: Cost energètic 68.137 MJ; Emissió de CO2 2.163 kg; Codi LER 17 02 03; Massa de l'element 0.733 kg; Volum 0.001222 m3
Residus:
- embalatge: re150101 Envasos de paper i cartró; rendiment 0.035 kg

**mt36abn202a** U Tapa cega d'acer inoxidable, per a caixa sifònica de 110 mm de diàmetre
Dades tècniques: Cost energètic 10.515 MJ; Emissió de CO2 1.601 kg
Residus:
- embalatge: re150101 Envasos de paper i cartró; rendiment 0.072 kg

**mt36tip110ca** m Tub de polipropilè amb nivell d'insonorització mig
Dades tècniques: Cost energètic 33.362 MJ; Emissió de CO2 1.045 kg; Codi LER 17 02 03; Massa de l'element 0.359 kg; Volum 0.000598 m3
