# Col·lector suspès

- Propietat de l'arxiu: CYPE Ingenieros S.A.
- Format: FIEBDC-3/2016
- Programa: Generador de precios de la construcción. CYPE Ingenieros, S.A.
- Data: 05/05/2024
- Divisa: EUR
- Costos indirectes: 3 %
- IVA: 21 %

## I Instal·lacions

### IS Evacuació d'aigües

#### ISS Col·lectors suspesos

**ISS010** m Col·lector suspès.
Col·lector suspès insonoritzat de xarxa horitzontal, format per tub de polipropilè, de 125 mm de diàmetre i 3,9 mm de gruix, unió a pressió amb junta elàstica, amb una pendent mínima del 1,00%, per a l'evacuació d'aigües residuals (a baixa i alta temperatura) i/o pluvials en l'interior de l'estructura dels edificis. Inclús, material auxiliar para muntatge i subjecció a l'obra, accessoris i peces especials.
Inclou: Replanteig del recorregut del col·lector i de la situació dels elements de subjecció. Presentació en sec dels tubs. Fixació del material auxiliar per a muntatge i subjecció a l'obra. Muntatge, connexionat i comprovació del seu correcte funcionament. Realització de proves de servei.
Criteri d'amidament de projecte: Longitud mesurada en projecció horitzontal, segons documentació gràfica de Projecte.
Criteri de mesura d'obra: Es mesurarà en projecció horitzontal, la longitud realment executada segons especificacions de Projecte.

| Codi | Ut | Descripció | Rendiment | Preu | Import |
|---|---|---|---|---|---|
| mt36tip410g | U | Material auxiliar per a muntatge i subjecció a l'obra de les canonades de polipropilè amb nivell d'insonorització mig, de 125 mm de diàmetre. (material) | 1 | 0.96 | 0.960 |
| mt36tip110gk | m | Tub de polipropilè amb nivell d'insonorització mig, de 125 mm de diàmetre i 3,9 mm de gruix, color blau, amb extrem atrompetat i junta elàstica, segons UNE-EN 1451-1, amb el preu incrementat el 50% en concepte d'accessoris i peces especials. (material) | 1.05 | 28.65 | 30.083 |
| mo008 | h | Oficial 1ª lampista. (mà d'obra) | 0.306 | 29.34 | 8.978 |
| mo107 | h | Ajudant lampista. (mà d'obra) | 0.153 | 25.25 | 3.863 |
| % | % | Costos directes complementaris | 2 % | 43.884 | 0.878 |
|  |  | Costos directes |  |  | 44.762 |

Residus:
- col·locació: mt36tip110gk; factor de residu 0.0241634

## Recursos

**mt36tip110gk** m Tub de polipropilè amb nivell d'insonorització mig
Dades tècniques: Cost energètic 174.615 MJ; Emissió de CO2 5.468 kg; Codi LER 17 02 03; Massa de l'element 1.879 kg; Volum 0.003132 m3
