# Punt d'omplert

- Propietat de l'arxiu: CYPE INGENIEROS, S.A.
- Format: FIEBDC-3/2002
- Divisa: EUR
- Costos indirectes: 3.00 %
- IVA: 21.00 %

## I Instal·lacions

### IC Calefacció, refrigeració, climatització i A.C.S.

#### ICS Sistemes de conducció d'aigua

**ICS005** U Punt d'omplert.
Punt d'omplert de xarxa de distribució d'aigua, per a sistema de calefacció, format per 2 m de tub multicapa de polipropilè copolímer random resistent a la temperatura/polipropilè copolímer random resistent a la temperatura amb fibra de vidre/polipropilè copolímer random resistent a la temperatura (PP-RCT/PP-RCT amb fibra de vidre/PP-RCT), de color gris amb 4 bandes de color blau, SDR7,4, sèrie 3,2, Wefaklim "JIMTEN", de 20 mm de diàmetre exterior i 2,8 mm de gruix, col·locat superficialment, amb aïllament mitjançant camisa aïllant flexible d'escuma elastomèrica, vàlvules de tall, filtre retenidor de residus, comptador d'aigua i vàlvula de retenció. Inclús material auxiliar para muntatge i subjecció a l'obra, accessoris i peces especials.
Inclou: Replanteig. Col·locació i fixació. Col·locació de l'aïllament. Realització de proves de servei.
Criteri d'amidament de projecte: Nombre d'unitats previstes, segons documentació gràfica de Projecte.
Criteri de mesura d'obra: Es mesurarà el nombre d'unitats realment executades segons especificacions de Projecte.

| Codi | Ut | Descripció | Rendiment | Preu | Import |
|---|---|---|---|---|---|
| mt37tpj405l | U | Material auxiliar per a muntatge i subjecció a l'obra de les canonades multicapa de polipropilè copolímer random resistent a la temperatura/polipropilè copolímer random resistent a la temperatura amb fibra de vidre/polipropilè copolímer random resistent a la temperatura (PP-RCT/PP-RCT amb fibra de vidre/PP-RCT), SDR7,4, sèrie 3,2, Wefaklim "JIMTEN", de 20 mm de diàmetre exterior. (material) | 2.000 | 0.19 | 0.38 |
| mt37tpj015we | m | Tub multicapa de polipropilè copolímer random resistent a la temperatura/polipropilè copolímer random resistent a la temperatura amb fibra de vidre/polipropilè copolímer random resistent a la temperatura (PP-RCT/PP-RCT amb fibra de vidre/PP-RCT), de color gris amb 4 bandes de color blau, SDR7,4, sèrie 3,2, Wefaklim "JIMTEN", de 20 mm de diàmetre exterior i 2,8 mm de gruix, segons UNE-EN ISO 15874-2, amb el preu incrementat el 20% en concepte d'accessoris i peces especials. (material) | 2.000 | 4.54 | 9.08 |
| mt37sve010c | U | Vàlvula d'esfera de llautó niquelat per roscar de 3/4". (material) | 2.000 | 7.30 | 14.60 |
| mt37www060c | U | Filtre retenidor de residus de llautó, amb tamís d'acer inoxidable amb perforacions de 0,4 mm de diàmetre, amb rosca de 3/4", per a una pressió màxima de treball de 16 bar i una temperatura màxima de 110°C. (material) | 1.000 | 6.69 | 6.69 |
| mt37cic020b | U | Comptador d'aigua freda, per roscar, de 3/4" de diàmetre. (material) | 1.000 | 60.41 | 60.41 |
| mt37svr010b | U | Vàlvula de retenció de llautó per roscar de 3/4". (material) | 1.000 | 6.53 | 6.53 |
| mt17coe050dc | m | Camisa aïllant d'escuma elastomèrica, de 23 mm de diàmetre interior i 22,0 mm de gruix (equivalent a 25,0 mm de RITE IT 1.2.4.2) mm de gruix, a força de cautxú sintètic flexible, d'estructura cel·lular tancada. (material) | 2.000 | 7.47 | 14.94 |
| mt17coe110 | l | Adhesiu per camisa aïllant elastomèrica. (material) | 0.070 | 19.01 | 1.33 |
| mo004 | h | Oficial 1ª calefactor. (mà d'obra) | 0.504 | 29.34 | 14.79 |
| mo103 | h | Ajudant calefactor. (mà d'obra) | 0.504 | 25.25 | 12.73 |
| % | % | Costos directes complementaris | 2 % | 141.48 | 2.83 |
|  |  | Costos directes |  |  | 144.31 |
