# Punt d'omplert

- Propietat de l'arxiu: CYPE INGENIEROS, S.A.
- Format: FIEBDC-3/2002
- Divisa: EUR
- Costos indirectes: 3.00 %
- IVA: 21.00 %

## I Instal·lacions

### IC Calefacció, refrigeració, climatització i A.C.S.

#### ICS Sistemes de conducció d'aigua

**ICS005** U Punt d'omplert.
Punt d'omplert de xarxa de distribució d'aigua, per a sistema de calefacció, format per 2 m de tub de coure rígid amb paret de 1 mm de gruix i 13/15 mm de diàmetre, col·locat superficialment, amb aïllament mitjançant camisa aïllant flexible d'escuma elastomèrica, vàlvules de tall, filtre retenidor de residus, comptador d'aigua i vàlvula de retenció. Inclús material auxiliar para muntatge i subjecció a l'obra, accessoris i peces especials.
Inclou: Replanteig. Col·locació i fixació. Col·locació de l'aïllament. Realització de proves de servei.
Criteri d'amidament de projecte: Nombre d'unitats previstes, segons documentació gràfica de Projecte.
Criteri de mesura d'obra: Es mesurarà el nombre d'unitats realment executades segons especificacions de Projecte.

| Codi | Ut | Descripció | Rendiment | Preu | Import |
|---|---|---|---|---|---|
| mt37tca400b | U | Material auxiliar per a muntatge i subjecció a l'obra de les canonades de coure rígid, de 13/15 mm de diàmetre. (material) | 2.000 | 0.24 | 0.48 |
| mt37tca010be | m | Tub de coure rígid amb paret de 1 mm de gruix i 13/15 mm de diàmetre, segons UNE-EN 1057, amb el preu incrementat el 20% en concepte d'accessoris i peces especials. (material) | 2.000 | 5.78 | 11.56 |
| mt37sve010b | U | Vàlvula d'esfera de llautó niquelat per roscar de 1/2". (material) | 2.000 | 4.95 | 9.90 |
| mt37www060b | U | Filtre retenidor de residus de llautó, amb tamís d'acer inoxidable amb perforacions de 0,4 mm de diàmetre, amb rosca de 1/2", per a una pressió màxima de treball de 16 bar i una temperatura màxima de 110°C. (material) | 1.000 | 4.21 | 4.21 |
| mt37cic020a | U | Comptador d'aigua freda, per roscar, de 1/2" de diàmetre. (material) | 1.000 | 44.31 | 44.31 |
| mt37svr010a | U | Vàlvula de retenció de llautó per roscar de 1/2". (material) | 1.000 | 4.30 | 4.30 |
| mt17coe050bc | m | Camisa aïllant d'escuma elastomèrica, de 16 mm de diàmetre interior i 22,0 mm de gruix (equivalent a 25,0 mm de RITE IT 1.2.4.2) mm de gruix, a força de cautxú sintètic flexible, d'estructura cel·lular tancada. (material) | 2.000 | 6.80 | 13.60 |
| mt17coe110 | l | Adhesiu per camisa aïllant elastomèrica. (material) | 0.050 | 19.01 | 0.95 |
| mo004 | h | Oficial 1ª calefactor. (mà d'obra) | 0.767 | 29.34 | 22.50 |
| mo103 | h | Ajudant calefactor. (mà d'obra) | 0.767 | 25.25 | 19.37 |
| % | % | Costos directes complementaris | 2 % | 131.18 | 2.62 |
|  |  | Costos directes |  |  | 133.80 |
