# Canonada de distribució d'aigua, per a climatització

- Propietat de l'arxiu: CYPE INGENIEROS, S.A.
- Format: FIEBDC-3/2002
- Divisa: EUR
- Costos indirectes: 3.00 %
- IVA: 21.00 %

## I Instal·lacions

### IC Calefacció, refrigeració, climatització i A.C.S.

#### ICS Sistemes de conducció d'aigua

**ICS011** m Canonada de distribució d'aigua, per a climatització.
Canonada de distribució d'aigua freda i calenta de climatització formada per tub de polipropilè copolímer random (PP-R), de color verd amb 4 bandes de color blau, SDR11, sèrie 5, "JIMTEN", de 32 mm de diàmetre exterior i 2,9 mm de gruix, col·locat superficialment en el interior de l'edifici, amb aïllament mitjançant escuma elastomèrica. Inclús material auxiliar para muntatge i subjecció a l'obra, accessoris i peces especials.
Inclou: Replanteig. Col·locació i fixació de canonades, accessoris i peces especials. Col·locació de l'aïllament. Realització de proves de servei.
Criteri d'amidament de projecte: Longitud mesurada segons documentació gràfica de Projecte.
Criteri de mesura d'obra: Es mesurarà la longitud realment executada segons especificacions de Projecte.

| Codi | Ut | Descripció | Rendiment | Preu | Import |
|---|---|---|---|---|---|
| mt37tpj400a | U | Material auxiliar per a muntatge i subjecció a l'obra de les canonades de polipropilè copolímer random (PP-R), SDR11, sèrie 5, "JIMTEN", de 32 mm de diàmetre exterior. (material) | 1.000 | 0.27 | 0.27 |
| mt37tpj010aae | m | Tub de polipropilè copolímer random (PP-R), de color verd amb 4 bandes de color blau, SDR11, sèrie 5, "JIMTEN", de 32 mm de diàmetre exterior i 2,9 mm de gruix, segons UNE-EN ISO 15874-2, amb el preu incrementat el 20% en concepte d'accessoris i peces especials. (material) | 1.000 | 6.47 | 6.47 |
| mt17coe055fj | m | Camisa aïllant d'escuma elastomèrica, amb un elevat factor de resistència a la difusió del vapor d'aigua, de 36 mm de diàmetre interior i 27 mm de gruix, a força de cautxú sintètic flexible, d'estructura cel·lular tancada. (material) | 1.000 | 13.10 | 13.10 |
| mt17coe110 | l | Adhesiu per camisa aïllant elastomèrica. (material) | 0.055 | 19.01 | 1.05 |
| op00ato010 |  | Tornavís. | 1.000 | 0.00 | 0.00 |
| op00mar010 |  | Martell. | 1.000 | 0.00 | 0.00 |
| op00tal010 |  | Trepant. | 1.000 | 0.00 | 0.00 |
| mo004 | h | Oficial 1ª calefactor. (mà d'obra) | 0.144 | 29.34 | 4.22 |
| mo103 | h | Ajudant calefactor. (mà d'obra) | 0.144 | 25.25 | 3.64 |
| % | % | Costos directes complementaris | 2 % | 28.75 | 0.58 |
|  |  | Costos directes |  |  | 29.33 |
