# Canonada de distribució d'aigua, per a A.C.S

- Propietat de l'arxiu: CYPE INGENIEROS, S.A.
- Format: FIEBDC-3/2002
- Divisa: EUR
- Costos indirectes: 3.00 %
- IVA: 21.00 %

## I Instal·lacions

### IC Calefacció, refrigeració, climatització i A.C.S.

#### ICS Sistemes de conducció d'aigua

**ICS012** m Canonada de distribució d'aigua, per a A.C.S..
Canonada de distribució d'A.C.S. formada per tub de polietilè resistent a la temperatura (PE-RT), sèrie 5, amb capa intermèdia de reforç, de 16 mm de diàmetre exterior i 1,8 mm de gruix, col·locat superficialment en el exterior de l'edifici, amb aïllament mitjançant camis aïllant de llana de vidre protegida per emulsió asfàltica recoberta amb pintura protectora per a aïllament de color blanc. Inclús material auxiliar para muntatge i subjecció a l'obra, accessoris i peces especials.
Inclou: Replanteig. Col·locació i fixació de canonades, accessoris i peces especials. Col·locació de l'aïllament. Aplicació del revestiment superficial de l'aïllament. Realització de proves de servei.
Criteri d'amidament de projecte: Longitud mesurada segons documentació gràfica de Projecte.
Criteri de mesura d'obra: Es mesurarà la longitud realment executada segons especificacions de Projecte.

| Codi | Ut | Descripció | Rendiment | Preu | Import |
|---|---|---|---|---|---|
| mt37tmc413a | m | Material auxiliar per a muntatge i subjecció a l'obra de les canonades de polietilè resistent a la temperatura (PE-RT), de 16 mm de diàmetre exterior. (material) | 1.000 | 0.06 | 0.06 |
| mt37tmc003ae | m | Tub de polietilè resistent a la temperatura (PE-RT), sèrie 5, amb capa intermèdia de reforç, de 16 mm de diàmetre exterior i 1,8 mm de gruix, segons UNE-EN ISO 22391-2, amb el preu incrementat el 20% en concepte d'accessoris i peces especials. (material) | 1.000 | 1.36 | 1.36 |
| mt17coe080ab | m | Camisa aïllant cilíndrica modelada de llana de vidre, oberta longitudinalment per la generatriu, de 21 mm de diàmetre interior i 40,0 mm de gruix. (material) | 1.000 | 4.18 | 4.18 |
| mt17coe120 | kg | Emulsió asfàltica per a protecció de camises aïllants de llana de vidre, tipus ED segons UNE 104231. (material) | 0.476 | 2.04 | 0.97 |
| mt27pcg010a | kg | Pintura protectora de polietilè clorosulfonat, de color blanc, per a aïllament en exteriors. (material) | 0.040 | 24.03 | 0.96 |
| op00ato010 |  | Tornavís. | 1.000 | 0.00 | 0.00 |
| op00mar010 |  | Martell. | 1.000 | 0.00 | 0.00 |
| op00tal010 |  | Trepant. | 1.000 | 0.00 | 0.00 |
| mo004 | h | Oficial 1ª calefactor. (mà d'obra) | 0.175 | 29.34 | 5.13 |
| mo103 | h | Ajudant calefactor. (mà d'obra) | 0.175 | 25.25 | 4.42 |
| % | % | Costos directes complementaris | 2 % | 17.08 | 0.34 |
|  |  | Costos directes |  |  | 17.42 |
