# Canonada para alimentació d'aigua potable, soterrada

- Propietat de l'arxiu: CYPE INGENIEROS, S.A.
- Format: FIEBDC-3/2002
- Divisa: EUR
- Costos indirectes: 3.00 %
- IVA: 21.00 %

## I Instal·lacions

### IF Fontaneria

#### IFB Tubs d'alimentació

**IFB006** m Canonada para alimentació d'aigua potable, soterrada.
Canonada per a alimentació d'aigua potable, soterrada, formada per tub de policlorur de vinil clorat (PVC-C), HTA "JIMTEN", de 32 mm de diàmetre exterior, PN=16 bar i 2,4 mm de gruix, col·locat sobre llit de sorra de 10 cm de gruix, en el fons de la rasa prèviament excavada, degudament compactada i anivellada amb picó vibrant de guiat manual, reblert lateral compactant fins als ronyons i posterior reblert amb la mateixa sorra fins a 10 cm per sobre de la generatriu superior de la canonada. Inclús accessoris i peces especials.
Criteri de valoració econòmica: El preu no inclou l'excavació ni el replé del extradós.
Inclou: Replanteig i traçat. Eliminació de les terres soltes del fons de l'excavació. Abocat de la sorra en el fons de la rasa. Col·locació de la canonada. Execució del reblert envoltant. Realització de proves de servei.
Criteri d'amidament de projecte: Longitud mesurada segons documentació gràfica de Projecte.
Criteri de mesura d'obra: Es mesurarà la longitud realment executada segons especificacions de Projecte.

| Codi | Ut | Descripció | Rendiment | Preu | Import |
|---|---|---|---|---|---|
| mt01ara010a | m³ | Sorra amb granulometria de 0 a 5 mm de diàmetre, neta. (material) | 0.092 | 14.30 | 1.32 |
| mt37tvj010ag | m | Tub de policlorur de vinil clorat (PVC-C), HTA "JIMTEN", de 32 mm de diàmetre exterior, PN=16 bar i 2,4 mm de gruix, segons UNE-EN ISO 15877-2, amb el preu incrementat el 30% en concepte d'accessoris i peces especials. (material) | 1.000 | 23.37 | 23.37 |
| mo020 | h | Oficial 1ª construcció. (mà d'obra) | 0.022 | 28.42 | 0.63 |
| mo113 | h | Peó ordinari construcció. (mà d'obra) | 0.022 | 23.81 | 0.52 |
| mo008 | h | Oficial 1ª lampista. (mà d'obra) | 0.072 | 29.34 | 2.11 |
| mo107 | h | Ajudant lampista. (mà d'obra) | 0.072 | 25.25 | 1.82 |
| % | % | Costos directes complementaris | 2 % | 29.77 | 0.60 |
|  |  | Costos directes |  |  | 30.37 |
