# Alimentació d'aigua potable

- Propietat de l'arxiu: CYPE INGENIEROS, S.A.
- Format: FIEBDC-3/2002
- Divisa: EUR
- Costos indirectes: 3.00 %
- IVA: 21.00 %

## I Instal·lacions

### IF Fontaneria

#### IFB Tubs d'alimentació

**IFB010** U Alimentació d'aigua potable.
Alimentació d'aigua potable, de 8 m de longitud, col·locada superficialment i fixada al parament, formada per tub de polipropilè copolímer random (PP-R), de color verd, SDR6, sèrie 2,5, "JIMTEN", de 20 mm de diàmetre exterior i 3,4 mm de gruix; clau de tall general de comporta de filtre retenidor de residus; aixeta de comprovació i vàlvula de retenció, allotjats en fornícula amb marc i tapa de ferro colat dúctil, ferraments de penjar, pany i rebut del marc en buit prèviament preparat per al seu allotjament. Inclús material auxiliar para muntatge i subjecció a l'obra, accessoris i peces especials.
Inclou: Replanteig i traçat. Formació de la fornícula. Col·locació i fixació de tub i accessoris. Muntatge de la clau de tall general. Col·locació i connexió del filtre. Col·locació i connexió de l'aixeta de comprovació i de la vàlvula de retenció. Protecció de la fornícula davant a cops. Col·locació del marc i la tapa. Realització de proves de servei.
Criteri d'amidament de projecte: Nombre d'unitats previstes, segons documentació gràfica de Projecte.
Criteri de mesura d'obra: Es mesurarà el nombre d'unitats realment executades segons especificacions de Projecte.

| Codi | Ut | Descripció | Rendiment | Preu | Import |
|---|---|---|---|---|---|
| mt37svc010a | U | Vàlvula de comporta de llautó fosa, per roscar, de 1/2". (material) | 2.000 | 4.96 | 9.92 |
| mt37www060b | U | Filtre retenidor de residus de llautó, amb tamís d'acer inoxidable amb perforacions de 0,4 mm de diàmetre, amb rosca de 1/2", per a una pressió màxima de treball de 16 bar i una temperatura màxima de 110°C. (material) | 1.000 | 4.21 | 4.21 |
| mt37sgl012a | U | Aixeta de comprovació de llautó, per roscar, de 1/2". (material) | 1.000 | 5.14 | 5.14 |
| mt37svr010a | U | Vàlvula de retenció de llautó per roscar de 1/2". (material) | 1.000 | 4.30 | 4.30 |
| mt37aar010b | U | Marc i tapa de ferro colat dúctil de 40x40 cm, segons Companyia Subministradora. (material) | 1.000 | 27.75 | 27.75 |
| mt37tpj400s | U | Material auxiliar per a muntatge i subjecció a l'obra de les canonades de polipropilè copolímer random (PP-R), SDR6, sèrie 2,5, "JIMTEN", de 20 mm de diàmetre exterior. (material) | 8.000 | 0.18 | 1.44 |
| mt37tpj010csg | m | Tub de polipropilè copolímer random (PP-R), de color verd, SDR6, sèrie 2,5, "JIMTEN", de 20 mm de diàmetre exterior i 3,4 mm de gruix, segons UNE-EN ISO 15874-2, amb el preu incrementat el 30% en concepte d'accessoris i peces especials. (material) | 8.000 | 4.73 | 37.84 |
| op00ato010 |  | Tornavís. | 1.000 | 0.00 | 0.00 |
| op00mar010 |  | Martell. | 1.000 | 0.00 | 0.00 |
| op00tal010 |  | Trepant. | 1.000 | 0.00 | 0.00 |
| mo020 | h | Oficial 1ª construcció. (mà d'obra) | 0.240 | 28.42 | 6.82 |
| mo113 | h | Peó ordinari construcció. (mà d'obra) | 0.240 | 23.81 | 5.71 |
| mo008 | h | Oficial 1ª lampista. (mà d'obra) | 0.563 | 29.34 | 16.52 |
| mo107 | h | Ajudant lampista. (mà d'obra) | 0.563 | 25.25 | 14.22 |
| % | % | Costos directes complementaris | 2 % | 133.87 | 2.68 |
|  |  | Costos directes |  |  | 136.55 |
