# Instal·lació interior per a bany petit

- Propietat de l'arxiu: CYPE INGENIEROS, S.A.
- Format: FIEBDC-3/2002
- Divisa: EUR
- Costos indirectes: 3.00 %
- IVA: 21.00 %

## I Instal·lacions

### IF Fontaneria

#### IFI Instal·lació interior

**IFI010** U Instal·lació interior per a bany petit.
Instal·lació interior de fontaneria per bany petit amb dotació per: vàter, lavabo senzill, realitzada amb tub de polietilè reticulat/alumini/polietilè d'alta densitat (PE-X/Al/PEAD), per la xarxa d'aigua freda i calenta que connecta la derivació particular o una de les seves ramificacions amb cadascun dels aparells sanitaris, amb els diàmetres necessaris per cada punt de servei. Inclús claus de pas de cambra humida per al tall del subministrament d'aigua, metàl·liques, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tps430a | U | Material auxiliar per a muntatge i subjecció a l'obra de les canonades multicapa de polietilè reticulat/alumini/polietilè d'alta densitat (PE-X/Al/PEAD), de 16 mm de diàmetre exterior. (material) | 8.100 | 0.06 | 0.49 |
| mt37tps030ag | m | Tub multicapa de polietilè reticulat/alumini/polietilè d'alta densitat (PE-X/Al/PEAD), de 16 mm de diàmetre exterior i 2 mm de gruix, segons UNE-EN ISO 21003-1, amb el preu incrementat el 30% en concepte d'accessoris i peces especials. (material) | 8.100 | 1.53 | 12.39 |
| mt37tps430b | U | Material auxiliar per a muntatge i subjecció a l'obra de les canonades multicapa de polietilè reticulat/alumini/polietilè d'alta densitat (PE-X/Al/PEAD), de 20 mm de diàmetre exterior. (material) | 15.000 | 0.09 | 1.35 |
| mt37tps030bg | m | Tub multicapa de polietilè reticulat/alumini/polietilè d'alta densitat (PE-X/Al/PEAD), de 20 mm de diàmetre exterior i 2,25 mm de gruix, segons UNE-EN ISO 21003-1, amb el preu incrementat el 30% en concepte d'accessoris i peces especials. (material) | 15.000 | 2.36 | 35.40 |
| mt37avu022b | U | Vàlvula d'esfera, de llautó, de 20 mm de diàmetre. (material) | 2.000 | 28.30 | 56.60 |
| op00ato010 |  | Tornavís. | 1.000 | 0.00 | 0.00 |
| op00mar010 |  | Martell. | 1.000 | 0.00 | 0.00 |
| op00tal010 |  | Trepant. | 1.000 | 0.00 | 0.00 |
| mo008 | h | Oficial 1ª lampista. (mà d'obra) | 5.400 | 29.34 | 158.44 |
| mo107 | h | Ajudant lampista. (mà d'obra) | 5.400 | 25.25 | 136.35 |
| % | % | Costos directes complementaris | 2 % | 401.02 | 8.02 |
|  |  | Costos directes |  |  | 409.04 |
